# Bildungscampus Naumburg, Schönburger Str.
Angebotsaufforderung (GAEB DA XML 3.1, DA83)
Projekt: 300
Währung: EUR
Auftraggeber: Burgenlandkreis, Bauamt, Schönburger Str. 41, 06118 Naumburg
Erstellt mit: GXML Toolbox V3.3 R20230829, iTWO_64 V24.0.563, 17.12.2025

## 3-06.1 Außenfenster Aluminium mit integriertem Sonnenschutz
Datum: 17.12.2025

*Hinweis: Allgemeine Vorbemerkungen zum Leistungsverzeichnis*
Der Burgenlandkreis als Bauherr beabsichtigt die Errichtung eines neuen Schulcampus auf dem Areal „Stadtquartier Schönburger Straße“, bestehend aus Schulgebäude und 3-Felder-Sporthalle.
Das ebenfalls auf dem Gelände geplante Zentrum für das Berufsvorbereitende Jahr (BVJ) ist nicht Gegenstand dieser Ausschreibung.

Die in den folgenden Vorbemerkungen aufgeführten Punkte sind bei der Kalkulation zu beachten und in die Einheitspreise einzukalkulieren.

Allgemeine Technische Vertragsbedingungen für Bauleistungen (ATV) gemäß VOB Teil C DIN 18 299 (Die Nummerierung ist sinngemäß DIN 18 299 entnommen.)

*Hinweis: 0.1. Angaben zur Baustelle*
0.1.1. Lage der Baustelle
Anschrift: Dr. Wilhelm-Kniest-Straße 1, 06618 Naumburg
Flur 3, Flurstück 1716

Das Baufeld für den geplanten Campusneubau befindet sich östlich des Naumburger Zentrums im Geltungsbereich eines rechtsgültigen Bebauungsplanes (B-Plan Nr. 62 “Stadtquartier Schönburger Straße"). Die ehemalige Bebauung sowie die Oberflächenbeläge wurden bereits zurückgebaut.
Das Schulgrundstück selbst liegt an der südlich verlaufenden Schönburger Straße sowie an der östlich verlaufenden, im Zuge des B-Plan-Verfahrens neu geplanten und errichteten Dr.-Wilhelm-Kniest-Straße zwischen der Schönburger Straße und der Grochlitzer Straße an.
Zum Campus gehört noch das Grundstück mit der Flurstücksnummer 692. Hier befindet sich derzeit eine durch das Technische Hilfswerk (THW) genutzte Anlage. Das dort geplante Gebäude ist nicht Gegenstand dieser Ausschreibung.
Das Straßenquartier zwischen Schönburger, Rosa-Luxemburg und Grochlitzer Straße ist gekennzeichnet durch eine weitgehend homogen wirkende Bebauung durch meist dreigeschossige Wohngebäude.
Das Grundstück ist weitgehend eben und umfasst eine Fläche von 25.196 m2.

0.1.3. Angaben zum Gebäude
Die baulichen Anlagen des neuen Schulcampus werden auf drei Gebäudebereiche verteilt. In der Angebotsaufforderung sind die Gebäudeteile des Bauvorhabens wie folgt bezeichnet:

Teilobjekt A Schulgebäude
nicht Gegenstand dieser Ausschreibung

Teilobjekt B Sporthalle
Die Drei-Feld-Sporthalle ist im Anschluss an das Schulgebäude nördlich angeordnet. An dem großen Hallenraum mit DIN-Maßen (45 x 27 m) schließt sich an der südlichen Längsseite ein zweigeschossiger Funktionstrakt an.
Die Gebäudegründung für den Sozialtrakt erfolgt als Plattengründung mit bewehrten Stahlbeton-Bodenplatten, die Halle wird mit Einzelfundamenten und Fundamentstreifen unter den Außenwänden gegründet.
Die tragenden Wände, Stützen sowie die Geschossdecken im Sozialtrakt werden in Stahlbetonbauweise errichtet. Das Hallendach wird mit Leimholzbindern und einer Tragschale aus Stahltrapezblech ausgebildet.

- Sozialtrakt 2 Geschosse: Erdgeschoss, Obergeschoss
- Hallenkörper eingeschossig
- Abmaße komplett: l x b x h 47,06 x 43,66 x 10,42 m

Werkstattgebäude des BVJ (Bauteil C)
nicht Gegenstand dieser Ausschreibung

0.1.4. Verkehrsverhältnisse auf der Baustelle
Die Erschließung des Baugrundstücks erfolgt über die Dr.-Wilhelm-Kniest-Straße (zweispurige Straße, Breite ca. 7,20 m).
Eine asphaltierte Grundstückszufahrt sowie eine teilweise asphaltierte Straße (einspurig mit Ausweichstellen) wurden auf dem Baugrundstück durch die Vorgewerke errichtet.

Der Entwurf für den Baustelleneinrichtungsplan liegt den Ausschreibungsunterlagen bei und bildet die Grundlage für den BE-Plan des Auftragnehmers.

Werden für Transporte im Zusammenhang mit den Leistungen der vorliegenden Ausschreibungsunterlagen Verkehrseinschränkungen bzw. Verkehrsrechtliche Anordnungen und Sondernutzungen notwendig (z.B. Anlieferungen u.ä.), sind diese durch den Auftragnehmer (AN) in Eigenverantwortung zur Genehmigung zu beantragen und diese zu erwirken. Wenn in der Leistungsbeschreibung nicht als separate Position aufgeführt, ist dieses einschließlich der Gebühren in die Einheitspreise einzukalkulieren.

Die angrenzenden öffentlichen Zufahrtsstraßen sind von Verschmutzungen und Verunreinigungen durch den Baustellenbetrieb freizuhalten, ggf. erforderliche Reinigungsarbeiten, die auf Verschmutzungen durch den AN zurückzuführen sind, sind durch den AN unverzüglich, d.h. am Tag der Verschmutzung und unaufgefordert zu veranlassen und werden nicht gesondert vergütet. Kommt der AN dieser Verpflichtung nicht nach, ist der AG berechtigt, die Reinigung auf Kosten des AN durchführen zu lassen.
Sofern die Verschmutzungen der öffentlichen Straßenflächen nicht klar einem Verursacher zugeordnet werden können, ist der AG berechtigt, eine Reinigung durchführen zu lassen und die dafür entstehenden Kosten auf mehrere AN entsprechend deren Baustellenanwesenheit und Bautätigkeiten zu verteilen.

0.1.5 Für den Verkehr freizuhaltende Flächen
Angaben sind dem den Vergabeunterlagen beigefügten Baustellen-Einrichtungsplan zu entnehmen.
Alle Zufahrtsbereiche, insbesondere für Feuerwehr und Rettungsfahrzeuge auf der Baustelle sind ständig freizuhalten. Darauf ist insbesondere bei der Baustelleneinrichtung und der Materialanlieferung zu achten.

0.1.6 Art, Lage, Maße und Nutzbarkeit  von Transporteinrichtungen und Transportwegen, z.Bsp. Montageöffnungen
Durch das Gewerk Gerüstbau ist lediglich ein Fassadengerüst geplant (siehe 0.4). Der Transport der Elemente in das OG kann über die Treppenhäuser bzw. über die Halle und Empore erfolgen. Das Vorhalten von Montageöffnungen ist aufgrund der geringen Anzahl der Elemente im OG nicht vorgesehen.
Für die Leistungserbringung notwendige Einsätze von Kränen, Autodrehkränen und anderen Hebezeugen sind einzurechnen, ebenso wie die Leistungen zu deren Auf- und Abbau sowie Herrichten und Rückbau der Standplätze/ Aufstellflächen. Die Kosten sind bei der Kalkulation zu berücksichtigen.
Zu Beginn der Arbeiten befindet sich ggf. auf der Baustelle von ein Baukran des AN Rohbau. Eine Nutzung dieser Hebezeuge kann nur während der Bauzeit des Rohbauers in direkter Absprache mit dem AN Rohbau erfolgen, Kosten hierfür werden vom AG nicht übernommen.

0.1.7. Anschlüsse
Ein Baustromanschluss (einschl. Krannutzung) sowie erforderliche Baustellen-, Allgemein- und Verkehrswegebeleuchtung werden bauseits zur Verfügung gestellt.
Vorgesehen sind (für die gesamte Baustelle und alle Gewerke):
1 x Baustrom Anschlussverteiler Kraft 150 kVA,
2 x Baustromverteiler Kraft 69 kVA,
2 x Baustrom-Kranverteilerschrank 87 kVA
1 x Baustrom-Containerverteilerschrank Kraft 87 kVA
1 x Baustrom-Lichtverteilerschrank 22 kVA

Darüber hinausgehende benötigte Installation zur Stromversorgung der Arbeitsplätze und Maschinen muss durch die jeweiligen AN der Gewerke selbst eingerichtet werden.

Die erforderliche Allgemein- und Verkehrswegebeleuchtung wird durch den AG zur Verfügung gestellt und besteht nur als, aus arbeitsschutzrechtlicher Sicht erforderliche Grundbeleuchtung. Darüber hinaus eventuell zusätzlich notwendige Arbeitsplatzbeleuchtung ist durch den AN zu stellen. Die Kosten sind bei der Kalkulation zu berücksichtigen. Alle Leuchtmittel sind abends auszuschalten.

Ein Bauwasseranschluss mit mehreren Abgängen (1/2 bis 3/4") wurden bauseits zur Nurtzung für alle Gewerke errichtet.

0.1.8 Lagerplätze/ Sanitäreinrichtung/ Wege/ Straßen
Auf der Baustelle werden folgende Elemente der Baustelleneinrichtung (durch Vorgewerk) gestellt und vorgehalten:
- Toilettencontainer/ Waschgelegenheiten
- Baustellenabsperrung/ Bauzaun
- temporärer Gebäudeverschluss (Bautüren)
- Baustellenzufahrt/ Baustraßen (teilweise asphaltiert)
- Lager und Verkehrsflächen auf der Baustelle, Teilbereiche (Schotterflächen)
- Sicherheits- und Weisungseinrichtungen

Die Lage der vorhandenen, durch das Vorgewerk errichteten bzw. durch den AN zu ergänzenden Baustraßen geht aus dem beiliegenden BE-Plan-Entwurf hervor.
Die geplanten Transport- und Montagetechnologien sind durch den AN zu prüfen, einschließlich der erforderlichen Maßnahmen für BE-Flächen.

Die Baustelle ist jederzeit gegen unbefugtes Betreten zu sichern (Bauzaun und Bautor geschlossen halten). Der AN hat dafür Sorge zu tragen, dass arbeitstäglich nach Feierabend die Baustelle verschlossen wird (Gebäudeausgänge, Bautüren bzw. Bauzauntor) und die Beleuchtung ausgeschaltet ist.

Durch den AG werden keine gesicherten oder abgeschlossenen Aufenthaltsräume, Umkleidebereiche o.ä. zur Verfügung gestellt.
Der AN hat die nach Arbeitsstättenverordnung und Arbeitsstättenrichtlinie geforderten Maßnahmen für seine Beschäftigten selbst zu erbringen (z.B. Aufenthaltscontainer).
Vom AN ist ein Ersthelfer zu benennen, dieser muss ständig auf der Baustelle anwesend sein.

0.1.9 Bodenverhältnisse/ Baugrund
- nicht relevant -

0.1.10 Grundwasser
- nicht relevant -

0.1.13. Lärmschutz
Ruhestörende Arbeiten zwischen 20:00 und 7:00 Uhr sind auszuschließen. Die Festlegungen der "Allgemeinen Verwaltungsvorschrift zum Schutz gegen Baulärm" sind einzuhalten.
Abweichende Arbeitszeiten hat der AN mit der Ordnungsbehörde, der örtlichen Bauüberwachung und dem Auftraggeber abzustimmen.
Etwaige Gebühren für Sondergenehmigungen trägt der AN ohne den AG zu belasten.

0.1.14 Schutzmaßnahmen an Bauwerken, Bäumen, Verkehrsflächen u.ä.
Vor Beginn der Arbeiten sind das vorhandene Gelände und die anschließenden öffentlichen Bereiche gemeinsam mit dem AG auf evtl. Besonderheiten und den Zustand zu begutachten. Darüber ist ein Protokoll zu führen und von beiden Seiten zu bestätigen.

Schutzmaßnahmen gegen Beschädigung oder Verschmutzung an angrenzenden Gebäuden oder Bauteilen sind rechtzeitig und eigenverantwortlich vor Ausführungsbeginn vorzunehmen, hierzu gehören auch die entsprechenden Bausicherungsmaßnahmen sowie Sicherung der baugrubennah vorhandenen Leitungsverläufe und deren unbedingten Schutz (Mischwasserkanal, Elektroleitungen) gemäß Darstellung im BE-Plan.

Werden durch den AN an bestehenden Anlagen und Einrichtungen Schäden verursacht, z. B. an Straßenbelägen oder Bordsteinen der Zufahrtsstraßen, so ist der AN verpflichtet, diese unverzüglich auf eigene Kosten zu beseitigen.

0.1.15. Versorgungsleitungen
- nicht relevant -

0.1.17. Kampfmittel
- nicht relevant -

0.1.18 Gegebenenfalls gemäß der Baustellenverordnung getroffene Maßnahmen
Der AG hat einen Sicherheits- und Gesundheitsschutzkoordinator gemäß Baustellenverordnung (BaustellV) beauftragt. Dies entbindet den AN nicht von seiner Verantwortung zur Erfüllung der Arbeitsschutzpflichten (BaustellV § 5.3) nach dem Arbeitsschutzgesetz, Betriebssicherheitsverordnung, Arbeitssicherheitsgesetz und dem Regelwerk der Berufsgenossenschaften.

0.1.23 Arbeiten anderer Unternehmer auf der Baustelle
Es muss damit gerechnet werden, das parallel zu den Leistungen des AN auf dem Baugelände auch Arbeiten durch andere Unternehmer durchgeführt werden. Diese Arbeiten sind zu dulden und von Behinderungen freizuhalten. Sie berechtigen nicht zu Terminverlängerungen. Das Zusammenwirken mit den anderen Unternehmern ist in Zusammenarbeit mit der örtlichen Bauüberwachung abzustimmen.
0.1.24 Vermessung
Die Grobabsteckung und die Einmessung der Hauptachsen des Gebäudes und Markierung der verbindlichen Höhenpunkte sind durch den AN Rohbau erfolgt.
Alle weiteren für die Ausführung der Leistung des AN benötigten vermessungstechnischen Angaben, die nicht in den nachfolgenden LV-Positionen beschrieben sind, hat der AN selbst zu erbringen.

Evtl. Unstimmigkeiten sind dem AG und den planenden Ingenieuren sofort zur Kenntnis zu geben, damit umgehend eine für alle Beteiligten verbindliche Klarstellung herbeigeführt werden kann. Dies ist in den Einheitspreis einzukalkulieren und wird nicht separat vergütet.

*Hinweis: 0.2. Angaben zur Ausführung*
0.2.1 Arbeitsabschnitte, Arbeitsunterbrechungen
Schulgebäude und Sporthalle sollen in einem Zug errichtet werden.
Planungsvorbereitung nach Auftragserteilung/ Zeitplan
Nach Auftragsvergabe durch den Auftraggeber (AG) werden dem AN vor dem geplanten Baubeginn die  freigegebenen Ausführungspläne (2-fach in Papierform sowie digital) zur Arbeitsvorbereitung des Auftragnehmers (AN) übergeben.
Sollten darüber hinaus Planunterlagen erforderlich sein, so ist dies der Bauüberwachung des AG mit entsprechendem Planungsvorlauf für die Erstellung dieser Unterlagen anzuzeigen. Grundsätzlich sind entstehende Behinderungen aus Unkenntnis der Planung auszuschließen.
Eventuell wird im Zuge der Bauabwicklung die Ausführungsplanung an die Bedingungen vor Ort angepasst (Index). Die Planausgabe seitens des AG erfolgt wie bisher beschrieben.
Weiterhin wird dem AN durch den AG vor Baubeginn die Baugenehmigung übergeben. Die dort enthaltenen Hinweise und Auflagen sind zu beachten und einzuhalten bzw. umzusetzen.

Die Baustelle ist ausreichend zu besetzen. Mit der Abgabe des Angebotes hat der AN seine Leistungsfähigkeit diesbezüglich nachzuweisen (geplante Besetzung der Baustelle, durchschnittliche Anzahl AK vor Ort).
Baustelleneinrichtungsplan und Bauablaufplan
Der AN erhält vor Ausführungsbeginn einen aktuellen Baustelleneinrichtungsplan mit der Lage sämtlicher Anschlüsse, Container ect.

Weiterhin ist innerhalb von 10 Werktagen nach Auftragserteilung ein detaillierter Bauablaufplan für die im nachfolgenden LV beschriebenen Leistungen auf der Grundlage der Terminvorgaben des AG vorzulegen und mit der Bauüberwachung abzustimmen.
Werkplanung
Die Werkplanung erfolgt durch den AN auf der Grundlage der Ausführungsplanung (Architekt), Übergabe an die Planer des AG in den Dateiformaten PDF und DWG.
Die Vorlage aller erforderlichen Unterlagen ist eigenständig und rechtzeitig vom Auftragnehmer zu veranlassen (Arbeitsvorbereitung).

Die Werkplanungen sind der Bauüberwachung frühzeitig zur Prüfung und Bestätigung vorzulegen. Für die Prüfung und ggf. notwendige Korrektur ist ein Vorlauf von mindestens 2 Wochen zu gewährleisten.
Die Auftragsvergabe an Nachunternehmer und daraus entstehende Abhängigkeiten sind Sache des AN. Es ist durch den AN für einen entsprechenden Planungsvorlauf bezüglich Abstimmungen und Planfreigaben zu sorgen. Entstehende Terminverzögerungen durch Transportprobleme o.ä. und damit eintretende "Bauruhe" sind durch Mehrarbeit zu anderem Zeitpunkt wieder aufzuholen, so dass die vertraglich vereinbarten Termine eingehalten werden.

0.2.6 Entsorgung
Bauabfälle sind strikt zu trennen nach mineralischen Stoffen, nicht mineralischen Stoffen und schadstoffhaltigen Bauabfällen. Zur Einhaltung dieser Trennpflicht sind auf der Baustelle in Abstimmung mit der Bauüberwachung entsprechende Voraussetzungen zu schaffen,  wie eine ausreichende Anzahl von Sammelbehältern und Vorhalteflächen.
Verwertbare Bestandteile von Bauabfällen, Straßenaufbruch und Bodenaushub sind einer Verwertung zuzuführen. Bauabfälle sind zugelassenenen Entsorgungsanlagen zuzuführen, vgl. entsprechende Regelungen in der örtlichen Abfallwirtschaftssatzung und der Gewerbeabfallverordnung des Bundes.

0.2.7. Gerüste, Hebezeuge, Aufzüge, Lagerräume u.ä.
Alle Leistungen zur Baustelleneinrichtung, die nicht im nachfolgenden Leistungsverzeichnis gesondert beschrieben und für die Ausführung der ausgeschriebenen Leistung erforderlich sind, sind in die Einheitspreise einzukalkulieren.
Notwendige Einsätze von Kränen, Autodrehkränen und anderen Hebezeugen sind einzurechnen, ebenso wie die Leistungen zu deren Auf- und Abbau sowie Herrichten und Rückbau der Standplätze/ Aufstellflächen.
Hinweis: Im BE-Plan des AG sind die geplanten Kranstandorte für die Rohbauerstellung dargestellt.
Eine Nutzung dieser Hebezeuge kann nur während der Bauzeit des Rohbauers in direkter Absprache mit dem AN Rohbau erfolgen, Kosten hierfür werden vom AG nicht übernommen.
Längenorientierte Arbeits- und Schutzgerüste werden durch das Gewerk Gerüstbau bereit gestellt (siehe Pkt. 0.4. der Vorbemerkungen). Gerüstbauanforderungen für die vom Gewerk Gerüstbau zu stellenden Gerüste sind mindestens 10 Werktage vor Bedarf bei der Bauüberwachung anzumelden.

*Hinweis: 0.3. Allgemeine Hinweise*
0.3.1. Kalkulationshinweise
Für die in diesem Leistungsverzeichnis aufgeführten Arbeiten sind alle Transportkosten, Kipp- und Deponiegebühren sowie alle Aufwendungen, die für den Transport und den Einbau (z.B. Hebezeuge, Abstützungen, Unterkeilungen, Montagehilfsmittel usw.) benötigt werden, einzukalkulieren, soweit im LV-Text nichts anderes beschrieben ist.
Zwischenlagerkosten werden nicht gesondert vergütet.

Aufmaße
Vor Rechnungslegung ist eine Aufmaßeinreichung bzw. ein Aufmaß mit der Objektüberwachung des Auftraggebers erforderlich.

Aufmaße sind leserlich und eindeutig sowie positionsbezogen (Angabe LV - Pos.) zu erstellen. Sind Positionen unklar oder nicht leserlich, können diese in der Rechnungsprüfung nicht berücksichtigt werden. Folgende Genauigkeitsregeln sind zu beachten:
Abrechnung nach m3 - max. 3 Nachkommastellen
Abrechnung nach m2 bzw. lfdm. max. 2 Nachkommastellen

Auf den Aufmaßblättern sind das Bauvorhaben und die ausführende Firma anzugeben.
Aufmaßblätter sind fortlaufend zu nummerieren. Bei kumulierten Aufmaßen ist der Leistungszuwachs deutlich zu kennzeichnen.
Den Aufmaßblättern sind ausreichend Aufmaßzeichnungen beizufügen, die Zuordnung zu den Orten muss eindeutig und nachvollziehbar sein. Alle Aufmaßblätter sind vom Aufsteller zu unterschreiben. Rechnungen sind generell die Originalaufmaßblätter beizulegen.

0.3.2. Zusammenarbeit
Der AN hat für die Dauer des Vertrages einen fachlich befähigten Projektleiter zu bestellen, der berechtigt ist, selbstständig und jederzeit Entscheidungen für den AN zu treffen. Der Projektleiter ist dem AG und der örtlichen Bauüberwachung bei Vertragsabschluss schriftlich zu benennen. Jeder Wechsel in der Person des Projektleiters ist dem AG und der örtlichen Bauüberwachung unverzüglich schriftlich anzuzeigen.
Ein Polier oder Vorarbeiter, der fachlich und persönlich geeignet und deutschsprachig ist, muß während der Arbeitszeit auf der Baustelle anwesend sein.

Die Bauüberwachung wird in periodischen Abständen (in der Regel 1x wöchentlich) Baubesprechungen einberufen. Der Firmenbauleiter oder sein Stellvertreter haben nach Aufforderung der Bauüberwachung an diesen Besprechungen teilzunehmen. Unentschuldigte Nichtteilnahme an Besprechungen berechtigt den Auftragnehmer nicht, koordinative oder technische Entscheidungen, welche in der Besprechung getroffen wurden, zu beeinspruchen oder daraus terminliche oder vertragliche Konsequenzen zu formulieren.

Die Sicherung und Bewachung aller Leistungen und Materialien des vom Auftragnehmer zu erstellenden Werkes obliegt dem Auftragnehmer. Der Auftragnehmer ist für die Verwahrung und Unterbringung seiner Werkzeuge, Materialien, Geräte, Bau- und Hilfsstoffe selbst verantwortlich. Schadensersatzansprüche gegen den Auftraggeber sind ausgeschlossen.
Durch den AG ist eine Bauwesenversicherung abgeschlossen. Diese kann nur für Schäden > 1000,- € in Anspruch genommen werden und hat eine Selbstbeteiligung vom AN von 1000,- € pro Schadensfall.

Der Auftragnehmer hat sicherzustellen, dass die Objektüberwachung des Auftraggebers jederzeit den ungehinderten Zutritt zu den vom AN genutzten Bereichen der Baustelle hat und über alle relevanten technischen Angelegenheiten informiert wird. Die Objektüberwachung ist zu Weisungen gegenüber dem Auftragnehmer berechtigt, jedoch nicht zu Vertragsänderungen.

Die Reinigung der Arbeitsbereiche ist eine Nebenleistung nach VOB, Teil B, auf die ausdrücklich hingewiesen wird. Sollte der Auftragnehmer seiner Reinigungspflicht auch trotz Aufforderung durch die Bauüberwachung des Auftraggebers nicht nachkommen, wird eine Reinigung durch Dritte durch die Bauüberwachung veranlasst, und die Kosten werden auf den AN umgelegt.

Auf der Baustelle herrscht striktes Alkoholverbot, innerhalb der Gebäude, auch im Rohbau, besteht generell Rauchverbot.

0.3.3. Normen und Vorschriften
Die für das jeweilige Gewerk bestehenden Normen und Richtlinien sind anzuwenden.

Qualitätsangaben und Güteanforderungen sind Mindestangaben. Sie gelten als Vertragsbestandteil und dürfen bei der Ausführung ohne Genehmigung des Auftraggebers nicht gemindert werden. Änderungen während der Bauzeit gehen zu Lasten des AN.

Soweit in der Leistungsbeschreibung auf Technische Spezifikationen, z.B. nationale Normen, mit denen Europäische Normen umgesetzt werden, europäisch technische Bewertungen, gemeinsame technische Spezifikationen, Internationale Normen, Bezug genommen wird, werden auch ohne den ausdrücklichen Zusatz: "oder gleichwertig" immer auch gleichwertige Technische Spezifikationen in Bezug genommen.

0.3.4 Sonstige Leistungen

Der Auftragnehmer hat dem Auftraggeber in geeigneter Form über den Personal- und Geräteeinsatz, Materiallieferungen, die Arbeitsleistungen, den Arbeitsfortschritt und über besondere Vorkommnisse aktuell zu berichten. Hierzu zählen auch Begehungen mit der Berufsgenossenschaft und dem Gewerbeaufsichtsamt. Dem Auftraggeber sind alle Unfälle, Erste Hilfe - Fälle und Schadensfälle unverzüglich mitzuteilen.

Das Bautagebuch ist der Bauüberwachung wöchentlich unaufgefordert vorzulegen. In den Bautagesberichten sind u.a. aufzunehmen:
- Name der Firma und Baustelle
- fortlaufende Nummerierung
- Datum
- Temperatur um 7.00 Uhr (morgens), windgeschützte Stelle
- Witterungsverhältnisse
- Anzahl der Arbeitnehmer nach Lohngruppen/  Qualifikation
- Maschineneinsatz
- ausgeführte Leistung mit Ortsangabe (Geschoss / Achsen)
  und Bezug zum betroffenen Vorgang  (Vorgangsnummer /  Planbezeichnung)
- besondere Maßnahmen und Vorkommnisse
- Anweisungen der Bauüberwachung und des SiGe-  Koordinators
- Unterschrift des Bauleiters des Auftragnehmers

Bestandsunterlagen zum Nachweis
Seitens Auftraggeber/Nutzer werden inhaltliche und formale Vorgaben an die Gewerkedokumentation gestellt, welche nachfolgend erläutert werden.
Sämtliche Unterlagen sind durch den AN spätestens 10 Werktage vor Abnahme digital (Dateiformat PDF) und auf Anforderung zusätzlich auf Papier (1-fach) zu übergeben.
Nachfolgende Übersicht veranschaulicht die geforderte Gliederung und stellt exemplarisch den Umfang der geforderten Dokumentation dar:
- Deckblatt mit folgenden Angaben: Bauvorhaben, Gewerk, Leistungsinhalt, Bauzeit,
  ausführendes Unternehmen mit  Ansprechpartner und Kontaktdaten
- Fachbauleitererklärung, Fachunternehmererklärung
- Verzeichnis Nachauftragnehmer
- Bautagebücher, Abnahmebescheinigungen sonstige Bescheinigungen
- Materialnachweise mit eindeutigen Produktbezeichnungen, Produktdatenblätter,
  Konformitätserklärungen, Übereinstimmungserklärungen
- (inkl. Zuordnung zu den Positionen des Leistungsverzeichnisses)
- Prüfberichte der verwendeten Baumaterialien,
  Angaben zur produktbezogenen Prüfung, Überwachungsprotokolle
- Revisionszeichnungen der eigenen Werkplanungsleistung, das heißt, die freigegebene
  Werkplanung  einschließlich eingearbeiteter Änderung aus Freigabe-Auflagen und
  einschließlich aufmaßlicher Aktualisierung
- Nachweise zu den technischen Eigenschaften der Elemente, hier insbesondere elementweiser
  Nachweis der Wärmeschutzeigenschaften und der U-Werte. Diese Nachweise sind strikt
  teilobjektweise gegliedert und elementweise nach Vorgaben des AG geordnet aufzubereiten zum
  Zweck des Nachweises der hergestellten energetischen Standards der einzelnen Elemente.
- Wartungs- und Pflegehinweise, Zulassungen, Lieferscheine, Geräteverzeichnisse,
 Bedienungsanweisungen, Technische Dokumentation, Fotodokumentation des AN,  Entsorgungsnachweise,,
 sonstige erforderliche Nachweise
- Zertifikate und Zulassungen

Die Erstellung der Bestandsunterlagen wird nicht gesondert vergütet und ist in die Einheitspreise einzukalkulieren.

*Hinweis: 0.4. Arbeitshöhen, Gerüststellung*
Von folgenden lichten Rohbauraumhöhen ist bei der Kalkulation in den einzelnen Geschossen auszugehen:
Sporthalle
Hallenteil Arbeitshöhe üOK Rohfußboden bis UK Binder7,25 m
Arbeitshöhe üOK Rohfußboden EG Sozialtrakt3,32 m
Arbeitshöhe üOK Rohfußboden OG Sozialtrakt4,13 m

Durch das Gewerk Gerüstbau werden folgende Gerüste errichtet:
- Längenorientierte Arbeits- und Schutzgerüste der Lastklasse 3 für die Fassadeneinrüstung aller Gebäudeteile einschl. Innenhöfe
- Längenorientierte Arbeits- und Schutzgerüste der Lastklasse 3 an den Innenwänden der Sporthalle
- Flächenorientierte Arbeits- und Schutzgerüste der Lastklasse 3 in den Treppenhausköpfen

Weitere zusätzlich notwendige Gerüste sowie Podeste und Arbeitsbühnen sind durch den Auftragnehmer selbst zu stellen und in den betreffenden Positionen in die Einheitspreise einzukalkulieren.
Die Hinweise zu den Höhenangaben in den LV-Positionen sind zu beachten.

*Hinweis: 1. ZTV - Zusätzliche Technische Vertragsbedingungen*

*Hinweis: 1.1 Allgemeine Anforderungen*
Art und Umfang der Leistung
Gegenstand dieser Ausschreibung sind Metallbauarbeiten.
Die Leistung umfasst die Herstellung, die Lieferung und die Montage von Aluminium-Bauelementen (Fenster) einschließlich Beschlägen und Antrieben, sowie von motorisch angetriebenen Blendschutzanlagen.

Weiterer Gegenstand dieser Ausschreibung sind die Verglasungsarbeiten. Die Leistung umfasst die Lieferung, das Einsetzen und das Abdichten aller Glasscheiben und Ausfachungen.

Konstruktionssystem
Die Profil-, Zubehör-, Dichtungs- und Beschlagsauswahl muss nach den gültigen Unterlagen des  System-Herstellers erfolgen. Der Einsatz der genannten Artikel bezogen von unterschiedlichen Lieferanten, wird hinsichtlich der "System-Garantie für die komplett erbrachte Leistung" ausgeschlossen.

Normen - Richtlinien
Für die Auftragsabwicklung gelten neben den allgemein gültigen Vorschriften die für dieses Gewerk maßgeblichen Normen und Technischen Regeln für die Verwendung von linienförmig gelagerten Verglasungen in der jeweils aktuell gültigen Fassung.

Die Metallbau-Konstruktionen müssen nach den Richtlinien und Leitdetails des System-Herstellers geplant und gefertigt werden.
Die Konstruktionen müssen den Güte- und Prüfbestimmungen Aluminiumfenster RAL - RG 636/1 entsprechen.

Werkstoff Aluminium
Es sind stranggepresste Aluminium-Profile der Legierung EN AW 6060 und EN AW 6063 in Eloxalqualität nach DIN EN 755 und DIN EN 12020 zu verwenden.
Für anodisierte Aluminium-Bleche ist die Legierung AlMg 1, halbhart, (EN AW 5005A) für farbbeschichtete Aluminium-Bleche die Legierung AlMg 1 (EN AW 5005A) oder Al 99, 5 (EN AW 1050A) in Normalqualität zu verwenden.

Werkstoff Stahl
Stahlteile für Verankerungen und Aussteifungen sind in feuerverzinkter Ausführung vorzusehen. Stahlbleche sind verzinkt auszuführen.
Die Nachbesserung von Fehlstellen, Beschädigungen, sowie das Nacharbeiten von etwaigen Schweißstellen muss entsprechend DIN EN ISO 1461 erfolgen.

Edelstahl
Verankerungselemente und -mittel, die einem Korrosionsangriff ausgesetzt und für Wartungen nicht zugänglich sind, z. B. Befestigungs- und Verankerungskonstruktionen von vorgehängten Fassaden (Kaltfassaden), sowie alle Verbindungsteile sind grundsätzlich aus rostfreiem Edelstahl herzustellen.
Als Verankerungs-, Verbindungs- und Befestigungselemente dürfen, ohne besonderen Korrosionsschutznachweis gemäß DIN 18516-1, nur nichtrostende Stähle bzw. Stähle gemäß der allgemeine bauaufsichtlichen Zulassung "Z-30.3-6" vom 20. April 2009 der Informationsstelle Edelstahl Rostfrei, verwendet werden.
Weiterhin ist sicherzustellen, dass unter Spannung stehende Bauteile, besonders wenn sie legiert sind, in uneingeschränkter Festigkeit zu keiner Spannungskorrosion oder anderweitiger interkristalliner oder auch anderweitig wirksam werdender Zersetzung im Alterungsprozess neigen.

Zusammenbau unterschiedlicher Werkstoffe
Beim Zusammenbau unterschiedlicher Werkstoffe muss gewährleistet sein, dass keine Kontaktkorrosion und keine andere ungünstige Beeinflussung entstehen kann. Es sind Zwischenlagen aus Kunststofffolie oder dgl. vorzusehen.

Profilauswahl
Die erforderlichen Profile sind für den gewünschten Verwendungszweck aus den Unterlagen des System-Herstellers zu bemessen und auszuwählen. Bei wärmegedämmten Profilen sind nur solche zulässig, bei denen die Innen- und Außenschalen durch Wärmedämmprofile durchgehend kraft und formschlüssig miteinander verbunden sind.

Die Profile müssen die Lasten nach DIN EN1990 und DIN EN 1991 sicher abtragen. Die dabei zwischen Innen- und Außenschalen auftretenden Schubkräfte müssen vom Verbund zuverlässig übertragen werden. Die vom System-Hersteller angegebenen wirksamen Trägheitsmomente (Ix) sind für die Profil-Auswahl zu berücksichtigen.

Das Prinzip der Wärmedämmung ist für die gesamte Konstruktion einzuhalten.
Alle Verbundprofile sind als Dreikammersystem (zwei Hohlprofile plus Verbundzone) auszuführen.

Die Wärmedurchgangskoeffizienten der Profile (Uf) sind durch Berechnung nach DIN EN ISO 10077-2 nachzuweisen, die Wärmedurchgangskoeffizienten der Verglasungen (Ug) sind gemäß der DIN EN 673, DIN EN 674, DIN EN 675 zu ermitteln.

Der Verbund der Profile muss ohne zusätzliche Abdichtung wasserdicht und wasserbeständig sein. Der Falzgrund der Profile muss absolut glattflächig ausgebildet sein (auch die Verbundzone), so dass anfallende Feuchtigkeit immer in die tiefste, außenliegende Ebene (Rinne) des Falzes abgeführt wird, ohne dass hierfür zusätzliche Drainagekanäle hergestellt werden müssen. Die Belüftung des Falzgrundes bei Isolierverglasungen muss nach den Richtlinien der Isolierglas-Hersteller erfolgen.

Die für das Profilsystem angegebenen minimalen und maximalen Flügelgrößen und -gewichte sind einzuhalten. Die Profildimensionierung erfolgt gemäß statischem Nachweis des Auftragnehmers und ist auf Verlangen in prüfbarer Form vorzulegen.

Dies ist in die Einheitspreise einzurechnen und wird nicht gesondert vergütet.

Profilverbindungen
Eckverbinder müssen in ihrem Querschnitt den inneren Profilkonturen entsprechen. Bei den Gehrungen ist auf eine einwandfreie Verklebung der Gehrungsfläche zu achten. Auch an den T-Stößen ist das Einsickern von Wasser in die Konstruktion - durch entsprechende Füllstücke mit dauerelastischer Abdichtung - zu verhindern.

Bei wärmegedämmten Profilen muss die Dämmwirkung auch im Eck- und T-Verbinderbereich voll erhalten bleiben.

Flügeldichtungen
Alle Dichtungsprofile müssen so angebracht sein, dass sie die Forderungen der verlangten Beanspruchungsgruppe für die Tür- und Fensterkonstruktion dauerhaft erfüllen. Die Dichtungen müssen auswechselbar sein.

Entwässerung der Konstruktion
Falze und Profilnuten, in die Niederschlag und Kondenswasser eindringen können, müssen nach außen entwässert werden. Sichtbare Entwässerungsschlitze sind mit Kappen abzudecken.
Entwässerung:
Gemäß DIN 18055 muss sichergestellt sein, dass in die Rahmenkonstruktion eingedrungenes Wasser unmittelbar und kontrolliert abgeführt wird, um Schäden am Fenster und am Baukörper zu vermeiden.
Die Entwässerungsöffnungen zur Außenseite sollen einen Mindestquerschnitt von 5x20 mm haben. Der Abstand der Öffnungen untereinander soll bei diesem Mindestquerschnitt nicht mehr als 600 mm betragen.
Aluminiumfenster:
Die Entwässerung der vor der Mitteldichtung liegenden Vorkammer bei Fenster-Öffnungsflügeln sowie bei Einzelfenstern und Fensterbändern mit Festverglasungen erfolgt durch Öffnungen zur Außenfläche, die durch Regenkappen im Farbton der Fassade abgedeckt werden müssen.

Dampfdruckausgleichsöffnungen:
Bei Flügeln (Fenster, Fensterbänder, Einsatzelemente, etc.) sowie auch bei Festverglasungen (Fenster, Fensterbänder, Einsatzelemente, Pfosten-Riegelkonstruktionen, Elementfassade) ist der Rahmen im Glasfalzbereich mit Dampfdruckausgleichsöffnungen, entsprechend den Vorschriften der Isolierglashersteller bzw. gemäß den Vorgaben der Systembeschreibung, auszuführen.
Bei der Ausführung von Paneelen ist darauf zu achten, dass die Dampfdruckausgleichsöffnungen des Paneels in der erforderlichen Größe und Anzahl nach unten eingebaut werden.
Ansonsten sind bei Verwendung von Standardsystemen die Vorschriften der Systemhersteller zu beachten.
Beschläge
Für die ausgeschriebenen Alu-Konstruktionen sind systembezogene Beschläge zu verwenden.
Sofern im Leistungsverzeichnis nichts anderes vorgeschrieben ist, müssen alle Beschlagteile, mit Ausnahme der Bedienungshebel und Flügelbänder, verdecktliegend angeordnet werden.
Die im Falz angeordneten Beschläge sind form- und kraftschlüssig mit den Profilen zu verbinden. Bei Schraubverbindungen in Profilwandungen sind Einnietmuttern oder Hinterlegstücke zu verwenden.

Die Beschläge müssen den zu erwartenden Belastungen entsprechend ausgebildet und gegen Korrosion geschützt sein (Objektbeschläge). Die Angaben des Beschlagherstellers sind zu berücksichtigen (z.B. max. Belastbarkeit). Es sind jedoch für die Profilrahmentüren jeweils 4 Bänder je Flügel einzuordnen.

Ergänzend zu DIN 18357 ist zu beachten:
Leichtmetalleloxierte oder polierte Beschläge sind während der Bauzeit gegen Beschädigungen und Verunreinigungen zu schützen. Schlösser und Beschläge sind vor Ausführung der Arbeiten als Muster vorzulegen. Alle eingebauten Werkstücke sind einwandfrei gangbar zu machen, die Möglichkeit der Wartung aller Beschläge ist zu gewährleisten.

Verglasung
Glaslieferung und Verglasung sind im Leistungsverzeichnis für die jeweiligen Positionen gesondert beschrieben. Die Gläser sind an Hand ihrer Einzelgröße, den physikalischen Anforderungen und Sicherheitsanforderungen vom AN im Rahmen der Werkplanung zu bemessen.
Die Verglasung muss mittels EPDM-Dichtprofilen oder Vorlegebändern mit dauerelastischer Falzkantenversiegelung erfolgen. Siehe hierzu auch "Allgemeine technische und bauphysikalische Anforderungen".
Besonders hingewiesen wird auf die DIN 18008 und die Befolgung der Verglasungs-Richtlinien der Isolierglas-Hersteller.

Baumaße
Das Aufmaß ist vom Auftragnehmer am Bau zu nehmen. Die in den Plänen dargestellten Profilbreiten und Achsabstände sind Prinzipdarstellungen die mit der Werkplanung durch den AN zu konkretisieren sind.

Anodische Oxidation
Die anodische Oxidation der Aluminium-Profile und/oder -Bleche muss entsprechend der DIN 17611 durchgeführt werden. Die Güterichtlinien für anodisch erzeugte Oxydschichten auf Aluminium (EURAS/EWAA), herausgegeben von der Gütegemeinschaft Anodisiertes Aluminium e.V., sind  einzuhalten. Die Oberflächenbehandlung und -ausführung erfolgt gemäß den im Leistungsverzeichnis gemachten Angaben. Die Vorbehandlungsstufen inkl. deren Möglichkeiten und Einschränkungen sind in der DIN 17611 hinsichtlich der Oberflächengüte dargestellt.

Farb-Beschichtung Pulver
Die Beschichtung der Aluminium-Profile und/ oder -Bleche muss mit GSB International und/ oder QUALICOAT gütegesicherten Pulver auf Polyesterbasis in einer Schichtdicke von mindestens 50 Mikrometer erfolgen. Der ausführende Beschichtungsbetrieb muss Inhaber des Gütezeichens der GSB International oder des Qualitätszeichens der QUALICOAT sein.

Schutz/ Funktionsprüfungen
Alle eingebauten Elemente sind bis zur Abnahme durch den AN funktionsfähig durch Abklebung und/oder Umhüllung mit Wellpappe oder Folie (diffusionsoffen) ausreichend zu schützen.  Sofern es sich um Besondere Leistungen nach DIN 18360, 4.2 handelt, sind diese in entsprechenden Positionen erfasst.
Glasteile sind ausreichend als solche durch Auskreuzung zu kennzeichnen (z.B. wiederentfernbare Abklebung). Vor der Abnahme sind alle Schutzmittel rückstandfrei zu  entfernen und zu entsorgen. Die Oberflächen sind für die Abnahme zu säubern.
Vor der Bauabnahme sind, ohne Aufforderung durch die Bauleitung, sämtliche Fenster und Türen sowie deren Ausstattungen, auch hinsichtlich der funktionalen Schnittstellen mit dem Gewerk Elektro, auf Funktionstüchtigkeit zu überprüfen.
Die vor beschriebenen Leistungen sind in die Einheitspreise einzurechnen und werden nicht gesondert vergütet.

*Hinweis: 1.2 Technische und bauphysikalische Anforderungen*
Soweit in den Leistungsbeschreibungen für einzelne Positionen keine anderen Angaben erfolgen, gelten die nachstehenden Vorgaben:

Wärmeschutz, Berechnung nach DIN EN ISO 10077-2, maßabhängig
Wärmeschutz der Elemente (Uw, Ud) nach DIN EN ISO 10077-1, DIN V 4108-4,
Wärmeschutz der Vorhangfassade (Ucw) nach DIN EN 13947,

Glas:
Gesamtenergiedurchlassgradg-Wert0,36 bzw. 0,65
  (siehe Positionstext)
Isolierglas-Abstandshalter: Psi gmax. 0,04 W/(mK)

Fenster-/ Fassadenelement:

Fenster/ Sporthalle  Uw 1,0 W/(m2K)

Schallschutz
gemäß Positionsbeschreibung:
Schallschutzklasse 2
Schalldämm-Maß der Außenelemente nach DIN 4109 (2016):
Rw>=30 dB im eingebauten Zustand,
Rw>=32 dB eingebaut im Prüfstand

Schallschutzklasse 3
Schalldämm-Maß der Außenelemente nach DIN 4109 (2016):
Rw>=35 dB im eingebauten Zustand,
Rw>=37 dB eingebaut im Prüfstand

Anforderungen an Fenster und Außentüren gemäß DIN 18055:2020-09
Beanspruchungsgruppen gemäß DIN EN 12207/12208/12210
Widerstandsfähigkeit bei Windlast nach
DIN EN 12210  B3
Rahmendurchbiegung/ Prüfdruck P1l/200/ 1200 Pa

Schlagregendichtheit nach DIN EN 122087A
Schutz/ Prüfdruck  ungeschützt/ 350 Pa

Luftdurchlässigkeit nach DIN EN 122073
Maximaler Prüfdruck  600 Pa

Klassifizierung:  B3-7A-3

Bedienungskräfte DIN EN 13115Klasse 2

Mechanische Festigkeit DIN EN 13115min. Klasse 3

*Hinweis: 1.3 Schnittstellen Elektrotechnik*
1. Allgemein
Zur gewerkeübergreifenden Abstimmung sind durch den Auftragnehmer Produktinformationen, Datenblätter und Kabelpläne der Hersteller der Komponenten im Zuge der Werkplanungsvorlage zu übergeben. Diese Leistungen sind in die Einheitspreise der Werkplanungen einzukalkulieren.

Nötige Vorabstimmungen zur Vorrüstung und Montage und zur Inbetriebnahme auf der Baustelle sind direkt mit dem AN Elektro bis zur Klärung zu führen. Die Lage und Führung der Kabel und der Übergabepunkt ist dabei abzustimmen. Diese Leistungen sind in die Einheitspreise einzukalkulieren und werden nicht gesondert vergütet.

Die Versorgungszuleitung 230V für die stromzuversorgenden Elemente der Leistung des AN bis zur lokalen, elementenahen Übergabedose wird bauseits durch Gewerk Elektro bereitgestellt, der lokale Übergabepunkt ist durch die Ausführungsplanung des AG festgelegt. Der Übergabepunkt ist maximal 5m Kabellänge von dem auftragnehmerseitigen Antrieb entfernt.

Die weitere und systeminterne Verkabelung der Anlagen zwischen vorgenannter Übergabedose und dem Antrieb und den weiteren durch den AN gelieferten Systemkomponenten (so elementeweise differenziert auch gerätezugehörige Steuerungen und Überwachungssensorik oder Auslösetaster)  sowie die Verkabelung innerhalb des Elements selbst ist Leistungsbestandteil des AN Außenfenster, inklusive der Durchbruchserstellung und Schlitzarbeiten. Die Kabelverlegung muss unter Putz und in Unterdeckenzwischenräumen erfolgen. Sichtbare Verlegung ist ausgeschlossen. Die Verkabelungen sind deshalb vorgezogen mit Zeitversatz vor der eigentlichen Elementemontage notwendig, um den baulichen Vorlauf des Gewerks Innenputz zu ermöglichen. Der AN Außenfenster hat eine rechtzeitige Abarbeitung der Elektroarbeiten vor den Folgegewerken sicherzustellen. Notwendige Aussparungen/ Revisionsöffnungen sind mit der Werkplanung für bauseitige Leistungen anzugeben. Die Montage der Komponenten (z.B. Verkabelung, Antrieb / Steuerung, Taster) erfolgt in mehreren Schritten jeweils zeitversetzt.

Die Erstellung und Lieferung der Kabelplanung des AN Außenfenster ist in die Einheitspreise der Werkplanung einzukalkulieren. Die Verkabelungsplanung des AN ist im Zuge der Werkplanungsvorlage vorzulegen.

2. Antriebe für Lüftungsfenster (Nachtauskühlung)
Antriebe und Sicherheitsüberwachung für Fensteranlagen zur gesteuerten Fensterlüftung.
Leistung des AN Außenfenster ist die zum Öffnungselement passende Antriebausstattung, die Öffnungsüberwachungskontakteinordnung (potentialfreie Kontakte), die Überwachungssensorik im Sinne des Unfallschutzes, eine lokale Gerätesteuerung je Fenster und die Verkabelung bis zur lokalen Übergabedose sowie innerhalb des Öffnungselements und den lokalen leistungseigenen Komponenten. Einschließlich Erstellung von Mess- und Fahrprotokollen.
Die lokale Gerätesteuerung muss zwei vorgerüstete Kontakteingänge für Signale bieten.
Die Gebäudeautomation greift den Anlagenzustand ab. Hierzu muss durch den AN je betriebenem Fenster ein potentialfreier Kontakt mit Anschlussverkableung bis zur lokalen Übergabedose geliefert und installiert werden, dies ist einzukalkulieren.

Bauseits erfolgt durch den AN Elektro die Versorgung und Setzung der Übergabedose, Wind/Regenwächtern, interner Verkabelung dazwischen und der Anschluss.

3. Motorische Blendschutzanlagen
Leistungsbestandteil des Loses Außenfenster Aluminium sind auch Antriebe für flügelintegrierte Blendschutzrollos in den Aluminiumfenstern.
Leistung des AN Außenfenster ist dabei die zum Öffnungselement passende Antriebausstattung, die systemtechnisch benötigten KNX-Gerätesteuerungen zum Einzel- und Gruppenbetrieb der Verdunklungsanlagen und die Verkabelung bis zu den lokalen Übergabedosen sowie innerhalb des Öffnungselements und den lokalen leistungseigenen Komponenten. Einschließlich Erstellung von Mess- und Fahrprotokollen.
Lieferung und Montage der Auslösetaster und der Verkabelung zwischen den antriebsnahen lokalen Übergabedosen und den vorgenannten elektroseitigen Komponenten einschließlich Baunebenleistungen sind durch den AN Außenfenster Aluminium zu erbringen.

Bauseits erfolgt durch den AN Elektro die Stromversorgung und die Setzung der Übergabedosen.

*Hinweis: 1.4 Ausführungsbeschreibungen*

**Ausführungsbeschreibung 1 Ausführungsbeschreibung Aluminium-Fenstersystem**
*System 1 Wärmegedämmtes Alu-Fenstersystem*
System 1 - Wärmegedämmtes Alu-Fenstersystem mit 75 mm Grundbautiefe als Element mit Einsatzblendrahmen als Einzelelement;

Fenstersystem geeignet für Füllungen als 3-fach-Verglasungen gemäß Glastypen- und Positionsbeschreibungen.

Konstruktionsmerkmale:
Raumseitig aufschlagender Flügelrahmen mit 10 mm Flächenversatz zur Rahmenebene, Außenseite flächenbündig.
Wärmedämmende Isolierstege, Doppelhohlkammer-Mitteldichtung.
Das System ist mit rechteckigen Glasleisten auszustatten.
Die Montage der Glasleisten erfolgt mittels toleranzausgleichenden Kunststoffhaltern.

Profilbautiefen:
Blendrahmen, Pfosten, Riegel75 mm
Flügelrahmen  85 mm

Profilansichtsbreiten Elemente
(zu etwaigen Rahmenverbreiterung bzw. verbreiterten einteiligen Rahmenprofilen siehe Positionsbeschreibungen)
Rahmen seitlich  ca. 54 mm - 104 mm
Rahmen oben  ca. 54 mm - 104 mm
Rahmen unten  ca. 90 - 120 mm
Flügelrahmen (Fenster von außen)ca. 43 mm
Blendrahmenpfosten  ca. 86 mm
Blendrahmenkopplungca. 114 mm

Einschließlich unterem Mehrkammer-Bankanschlussprofil mit Höhe von etwa 70mm, außen zurückgesetzt für späteren bauseitigen Einbau einer Außen-Fensterbank, sowie für inneren bauseitigen Einbau einer Innenfensterbank.
Auf einzukalkulierende seitliche und oberseitige Rahmenverbreiterungen, z.B. zur Kompensation der vorhandenen Anschlagsbreiten, wird in den einzelnen Leistungspositionen hingewiesen.

Einbau in Stahlbetonwand mit Wärmedämmverbundsystem.
Elementeinbau i.d.R außenbündig in der Rohbauöffnung, siehe Abschnitt 1.8 der ZTV.

Integriertes motorisches innenliegendes Rollosystem ( an Stelle der Glashalteleisten).

Glashalteleistenrollo mit Laufrichtung oben nach unten. Zum Einsatz kommen Sonderprofile als Glashalteleisten um folgenden Funktionen sicherzustellen:

Die obere horizontale Glashalteleiste übernimmt die Funktionen einer Rollokassette. Die vertikalen Glashalteleisten übernehmen die Funktion von Führungsprofilen für das Rollosystem.

Die gesamte Mechanik des Rollos muss in einer Glashalteleiste (Innenquerschnitt ca. 33 mm) aufgenommen und mit der Glashalteleiste innenliegend verschraubt werden.

In der oberen Glashalteleiste befindet sich eine einteilig stranggepresste Aluminiumwelle, Antrieb durch Elektromotor komplett innerhalb der Konstruktion. Lagerköpfe aus PA, CNC-gefräst und mit den Glaslhalteleisten verschraubt.

In den vertikalen Glashalteleisten ist eine Führungsnut integriert, die das Führungselement des Abschlussstabes aufnimmt.

Die Sonderglashalteleisten sowie die Fensterprofile müssen vom gleichen Systemhersteller geliefert werden. Dabei müssen die Sonderglashalteleisten mit den Fensterprofilen kompatibel sein, ohne die Fensterprofile in ihrer Geometrie oder ihrer Konstruktion zu verändern (d.h. flächenbündig mit den Fensterprofilen). Änderungen an den Profilstegen über die komplette Länge sind nicht zulässig.

Die Elemente der Sonnenschutzanlage übernehmen die Funktion der Glashalteleisten, um einen integrierten Aufbau von Fenster und Sonnenschutzanlage in der Fensterkonstruktion zu ermöglichen.

Der Behang wird von den Seitenführungen abgedeckt, Abdeckung mind. 8 mm pro Seite. Der Abschlussstab wird mit seitlichen Kunststoffteilen vor direktem Kontakt mit der Aluminium-Seitenführung geschützt, um metallische Anlaufgeräusche zu vermeiden.

Das Fenstersystem muss zusammen mit den speziellen Glashalteleisten auf Dichtigkeit geprüft sein, Schlagregendichtheit nach DIN EN 12208 entsprechend 1.2 Technische und bauphysikalische Anforderungen.

Der Elektroantrieb muss über eine interne Steuerung verfügen, die folgende Funktionen umfasst.

Behang:
textiler Blendschutzvorhang, farbig uni hell, beige - sandfarben nach Bemusterung, schwerentflammbar B1.

Elektroantrieb:
Leistungsschnittstellen zum Gewerk Elektro gemäß Abschnitt 1.3 der ZTV. Benötigter Einbaukabelübergang für den antriebausgestatteten Flügel ist mit einzukalkulieren.

Farbe  Fensterprofile
Pulverbeschichtung:
Farbton:  RAL 1035 Perlbeige
(wenn nicht in Leistungsposition abweichend beschrieben)

Montage der Fenstergriffe nach Innenputzarbeiten,
für den Bauzustand ist je Raum ein Fensterflügel mit einem provisorischen Griff auszustatten.

*Hinweis: 1.5 Verglasung*

*Hinweis: Allgemeine Hinweise*
Die nachfolgende Beschreibung stellt eine allgemeine Regelung für die Lieferung und das Einsetzen der Verglasung in Bauelementen dar.
Die in den Positionsbeschreibungen angegebenen Abmessungen beziehen sich auf die Außenmaße der Bauelemente. Die Kosten für die Ermittlung der Glasmaße sind in die Angebotspreise der Werkplanung einzurechnen.

Zum Lieferumfang der Verglasungsarbeiten gehören alle hierfür erforderlichen Dichtungen und deren Einbau, einschließlich der dicht auszuführenden Eckausbildungen und Stöße. Weiterhin mitzuliefern sind alle erforderlichen Dichtstoffe, Glasauflager und Klotzungsbrücken.

Die Dicken der Einzelscheiben sind unter Berücksichtigung der Scheibengrößen und der Lastannahmen nach den Bemessungstabellen des Glas-Herstellers, sowie gemäß der  DIN 18008 zu ermitteln. Im Rahmen der Angebotserstellung ist eine Vorbemessung vorzunehmen.

Die Angabe der Licht- und Energiewerte erfolgt nach DIN EN 410. Sie beziehen sich auf einen Standardaufbau. Abweichungen vom Standardaufbau und Einbaulage aus der Senkrechten führen zu Wertänderungen.

Es folgt die Beschreibung der für die Ausführung geplanten Glastypen. In den Positionsbeschreibungen wird dann jeweils nur die Kurzbezeichnung des zum Einsatz kommenden Glastyps (GT) genannt.

Die Farbtöne der Gläser müssen auch bei unterschiedlichen g-Werten einander entsprechen. Für die Glastypen mit unterschiedlichen g-Werten sind Muster vorzulegen.

Die Farbe des Randverbundes (Abstandhalter) der Isolierverglasung erfolgt nach Herstellerkollektion und Wahl des AG und ist zu bemustern.

Hinweis: Abweichend werden je nach statischer Anforderung, Schallschutz- und/oder Einbruchschutzanforderung gegebenfalls andere Varianten des Glasaufbaus erforderlich. Die Kosten hierfür sind in die Einzelelemente der Fenstertypen einzukalkulieren und anhand eines Prüfzeugnisses nachzuweisen.

Es steht dem Bieter frei, auf der Basis des gewählten System-/ Glasherstellers und der von Ihm durchgeführten Vorbemessung im Rahmen der Angebotserstellung abweichende Aufbauten anzubieten, sofern diese alle Anforderungen des LV erfüllen.

*Hinweis: Glastyp GT2*
Glastyp GT2
Wärme-/ Sonnenschutzverglasung, SSK3

Ausfachung transparent/ klar als 3-fache Wärmeschutz-Isolierverglasung DIN EN 1279 mit Sonnen- und Schallschutzfunktion
UV-beständiger Randverbund und wärmetechnisch verbesserte Abstandhalter DIN EN ISO 10077-1, für die bauphysikalischen Anforderungen des Gesamtelements geeignet

Gesamtenergiedurchlassgrad g DIN EN 410
  max. 0,36
Farbton  neutral
Wärmedurchgangskoeffizient Ug DIN 4108-4, DIN EN 673
  <= 0,7 W/m²K
für Einbau in Fensterelement der Schallschutzklasse 3,
entspricht bewertetes Schalldämmmaß Rw im Prüfstand
  >= 37 dB

innere, mittlere und äußere/ witterungseitige Scheibe aus Floatglas DIN EN 572-2

Aufbau von innen nach außen: z.B. 4/14/4/14/8(6)mm
bzw. Aufbau s. vorbeschriebene Hinweise.

*Hinweis: Glastyp GT5*
Glastyp GT5
Wärme-/ Sonnenschutzverglasung mit VSG innen, SSK3

Ausfachung transparent/ klar als 3-fache Wärmeschutz-Isolierverglasung DIN EN 1279 mit Sonnen- und Schallschutzfunktion
UV-beständiger Randverbund und wärmetechnisch verbesserte Abstandhalter DIN EN ISO 10077-1, für die bauphysikalischen Anforderungen des Gesamtelements geeignet

Gesamtenergiedurchlassgrad g DIN EN 410
  max. 0,36
Farbton  neutral
Wärmedurchgangskoeffizient Ug DIN 4108-4, DIN EN 673
  <= 0,7 W/m²K
für Einbau in Fensterelement der Schallschutzklasse 3,
entspricht bewertetes Schalldämmmaß Rw im Prüfstand
  >= 37 dB

innere/ raumseitige Scheibe aus Verbund-Sicherheitsglas DIN EN ISO 12543 (VSG) für Verglasungen bei Zugangsmöglichkeit des öffentlichen Personenverkehrs, aus Floatglas DIN EN 572-2, 2-scheibig, Gesamtnennstärke mind. 6mm,
äußere/ witterungseitige Scheibe aus Floatglas DIN EN 572-2,1-scheibig

Aufbau von innen nach außen: z.B. 8/12/4/12/6
bzw. Aufbau s. vorbeschriebene Hinweise.

*Hinweis: 1.6 Beschläge*

*Hinweis: Beschläge für Fenster - allgemeine Anforderungen*
Es sind hier in den Vorbemerkungen für die Ausstattung der Öffnungselemente Beschlagtypengruppen  ("BF" ) definiert, die bei den einzelnen Leistungsbeschreibungen der Öffnungselemente dann benannt werden. Die Beschlagausstattung gemäß dieser Beschlaggruppe ist beim Öffnungselement komplett einzukalkulieren.
Es sind für die einzelnen Beschlagsgruppen Beschläge aus einer einheitlichen Modellreihe eines Herstellers anzubieten und einzubauen.

Die Elemente der Beschlaggruppen "BF" sind bedarfsweise mit weiteren Komponenten zu ergänzen (z.B. Magnetkontakte). Diese Leistungen sind dann als separate Positionen ausgeschrieben. Eine Kompatibilität und Gesamtfunktion der Komponenten und Beschläge der Fensteranlagen ist durch den AN Außentüren/Pfosten-Riegel-Fassade sicherzustellen. Die technische Klärung zur Vorrüstung und zur Kompatibilität insbesondere auch der Elektrokomponenten mit der Gesamtfunktion des Fensterelements ist durch den AN Außenfenster geschuldet. Die Aufwendungen hierfür werden nicht gesondert vergütet.

Sofern im Leistungsverzeichnis nichts anderes vorgeschrieben ist, müssen alle Beschlagteile, mit Ausnahme der Bedienungshebel, verdecktliegend angeordnet werden.
Die im Falz angeordneten Beschläge sind form- und kraftschlüssig mit den Profilen zu verbinden. Bei Schraubverbindungen in Profilwandungen sind Einnietmuttern oder Hinterlegstücke zu verwenden.

Die für die jeweilige Öffnungsart einzusetzenden Beschläge in ihrer Grundausstattung sind unter Berücksichtigung der Lastannahmen/Gewichte/Größen und der zu erreichenden Öffnungsweite nach den Bemessungstabellen des System-Herstellers einzusetzen. Alle Beschlagteile sind aus nichtrostenden Materialien herzustellen und müssen justierbar sein.
Beschläge incl. der erforderliche Zusatzteile wie zusätzliche Verriegelungen, Scherenbefestigungen, Eigenanschlag und Bänder.
Zubehör wie Drehsperren, Öffnungsbegrenzer, Schlösser und Fenstergriffe werden gesondert beschrieben.

Müssen bedingt durch die ausgeschriebenen Größen der Flügel besondere Maßnahmen zum dauerhaften Gebrauch getroffen werden (Verkleben der Verglasung, Sonderbauschrauben, Zuschlagsicherung, Verstärkung der Profile und Beschläge, etc.) sind diese, ohne gesonderte Beschreibung in der Position, zu berücksichtigen.
Die dauerhafte Funktionstüchtigkeit des Bauteils ist in schriftlicher Form incl. der Systemgeberbestätigung nachzuweisen.

Fensteroliven sind in der Form passend zu bauseitigen Türdrückern gefordert als U-Form-Einhebelgriff in gebogener Ausführung, Querschnitt als abgeflachtes und sich zum Griffende verjüngendes Oval.
Achtung: die Fenstergriffe sind vor Ausführung im Zuge der Werkplanungsabstimmungen zu bemustern!

*Hinweis: BF1 Verdecktliegender Dreh-Kipp-Beschlag*
Verdecktliegender Dreh-Kipp-Systembeschlag mit Einhandbedienung und Mehrpunktverriegelung, Öffnungsweite in Kippstellung ca. 175 mm, DIN rechts bzw. links (gemäß Einbauposition), Dimensionierung unter Berücksichtigung der Lastannahmen für die jeweilige Flügelgröße nach den Bemessungstabellen des System-Herstellers

Konstruktionsmerkmale:
Alle Beschlagsteile, auch die Scheren- und die unteren Ecklager sind bei geschlossenem Flügel nicht sichtbar. Die innere Anschlagdichtung wird nicht durch Scheren- und Ecklagerausnehmungen unterbrochen.

Der Beschlag ist mit einer in Dreh- und in Kippstellung wirksamen frei positionierbaren Fehlbedienungssperre ausgestattet, das Ecklager ist gegen Ausheben gesichert.

Anordnung des Fenstergriffes z.T.  im unteren Drittelspunkt, max. 2.000 mm über OKFB) (abhängig von Brüstungshöhe).

Es ist ein Öffnungsbegrenzer mit folgenden Merkmalen einzusetzen:
Öffnungsbegrenzung bei max. 90°, energieverzehrender Endanschlag, Dämpfung über die gesamte Öffnungsweite (vermindert selbständige Bewegungen des Flügels z.B. bei Durchzug), wartungsfrei

Die Montage der Einzelteile des Beschlages in den Beschlagsaufnahmenuten des Falzbereiches der Profile erfolgt formschlüssig.

Korrosionsschutz nach DIN EN 1670:Klasse 4
Dauerlauf nach DIN EN 12400:Klasse 3

Fenstergriff:
RAL-geprüfte Kugelrastung, dauerhafter Gleichlauf, spürbare Positionierung, ganzflächig abdeckende Rosette, Befestigung unsichtbar mit stabilisierenden Stütznocken,
Fenstergriff als U-Form-Griff, bei Erfordernis abschließbar ausgestattet (in Position dann beschrieben)
Material:  Edelstahl V2A

*Hinweis: BF2 Verdecktliegender Drehbeschlag*
Verdecktliegender Systembeschlag wie BF1, jedoch ausschließlich zur Öffnung als Drehflügel, keine Kippfunktion.
Sonstige Ausstattung wie BF1.

Fenstergriff:
wie BF1

*Hinweis: BF3 Verdecktliegender Kipp-Beschlag, motorischer Antrieb und Verriegelung*
Verdecktliegender Kipp-Beschlag, für den Anbau eines Motoröffners/Elektrokettenantriebs zur Nachtauskühlung/-lüftung, Dimensionierung unter Berücksichtigung der Lastannahmen für die jeweilige Flügelgröße nach den Bemessungstabellen des System-Herstellers

Konstruktionsmerkmale:
Korrosionsschutz nach DIN EN 1670:Klasse 4
Dauerlauf nach DIN EN 12400:Klasse 3

Motoröffner/Elektrokettenantrieb in Soloausführung für die tägliche Be- und Entlüftung (Nachtauskühlung) an vertikal eingebauten, einwärts öffnendem Kippflügel liefern und gemäß Herstellerempfehlung fachgerecht einbauen

Elektrokettenantrieb als Direktaussteller in 24 V Ausführung.
Der Hub ist über den Kabelanschluss am Antrieb einstellbar. Antrieb ist mit eingebauten Endschaltern und Überlastschutz auszustatten. Die Lastabschaltung hat elektronisch zu erfolgen.
Antriebshalterungen und Kettenbefestigung ermöglichen eine leichte Montage von vorn.
Die Steuerung des Antriebs erfolgt über Mikroprozessor
Antrieb mit eingebauten Endschaltern und Überlastschutz
Die Kette ist in Edelstahl auszuführen. Ein Meldekontakt zum Anschluss an ein Gebäudebussystem für natürliche Lüftung ist vorzusehen.

Ausführung einschließlich Netzteil, Verriegelungsantrieb, Sicherheitsscheren,
Die Flügel müssen zu Reinigungszwecken manuell öffenbar sein, alle dafür notwendigen Beschlagteile und Griffe sind Teil der Leistung.

Technische Daten:
Hub  300/500 und 800 mm
Zugkraft/Druckkraft  300 N/max. 200 N
Spannung  24 V DC
Stromaufnahme  (24 V) 0,9 A
Schutzart  IP 40
Umgebungstemperatur-5 °C bis +70 °C
Sichtbare Beschlagteilepassend zum Farbton  sonstiger Fensterbeschläge
Flügelart  Dreh-/ Kippflügel einwärts
Flügelmaterial  Aluminium
Flügelmaße
Breite  1.090 mm bis 1.280 mm
Höhe  2.000 mm oder 2.450 mm
Flügelfläche  ca. 2,18 m² bis 3,14 m²
Montageart  aufliegend

Ausführung einschließlich Funktionsprüfung durch einen vom Hersteller autorisierten Sachkundigen, Sicherheitsanalyse, Einweisung des Betreibers/Bedienpersonals in die Funktion der Anlage und Übergabe der Dokumentationen

Hinweis: Um die in der DIN EN 14351-1 definierten Leistungsklassen bezüglich Windbelastung, Schlagregendichtheit und Luftdichtheit zu gewährleisten, ist eine zusätzliche Verriegelung nach den Vorgaben des Profilsystemherstellers am Fenster vorzusehen und einzukalkulieren.

*Hinweis: 1.7 Anschlüsse*

*Hinweis: Allgemeine Hinweise*
Die Ausbildung der Tür- und Fassadenanschlüsse ist gemäß den Ausführungsbeschreibungen bzw. Positionstexten vorzunehmen.

Die Herstellung aller Anschlüsse der Elemente umlaufenden an den rohbaulichen Baukörper ist vollumfänglich in den Leistungspositionen für die Elemente einzukalkulieren.

Die bauphysikalischen Einwirkungen durch das Raumklima und das Außenklima sind zu berücksichtigen. Die Anschlüsse zum Baukörper müssen den aktuell gültigen Anforderungen aus Wärme-, Schall- und Feuchteschutz sowie Fugenbewegungen gerecht werden.
Für die Anforderungen in Bezug auf den Wärmeschutz und Feuchteschutz mit der Vermeidung von Schimmelpilzen wird auf das VFF-Merkblatt ES.03, Wärmetechnische Anforderungen an Baukörperanschlüsse für Fenster verwiesen. Hier sind Anschlussbeispiele mit der Angabe des Temperaturfaktors f Rsi und dem längenbezogener Wärmedurchgangskoeffizienten enthalten.

Die Konstruktionen sind so zu gestalten, dass ein Feuchteausgleich nach außen ermöglicht wird. Ein Feuchteausgleich kann sichergestellt werden, wenn raumseitig Dichtmaterialien mit höherem Diffusionswiderstand verwendet werden als außenseitig. Äußere Einflüsse, wie Bauwerksbewegungen, dürfen die Abdichtungen nicht in ihrer Funktion beeinträchtigen. Bei Rohbauöffnungen mit größeren Spannweiten, auskragenden Bauteilen usw., sind größere Bauwerksbewegungen im Bereich der Anschlüsse zu erwarten.

Die Anschlussfugenabdichtung vom Baukörper zum Element zur kalten Außenseite sowie zur warmen Innenseite, ist entsprechend der Anforderungen aus dem Wärmeschutznachweis gemäß GebäudeEnergieGesetz (GEG) in der gültigen Fassung für Bauanschlüsse auszuführen, dieses kann mit Dichtungsfolien erfolgen, alternativ mit 3D-Dichtband.

Die Anforderungen an die bodennahe Abdichtung gegen Feuchte ist unten in folgendem Abschnitt "Abdichtungen im Anschluss zum Baukörper" beschrieben.

Die Folien sind vor Erstellung der Außenschale anzubringen.

Materialdicke: mind. 0,6 mm
Folienbreiten: sind gem. den in den Ausführungsbeschreibungen/ Positionen angegebenen Randbreiten zu Massivbauteilen zu bemessen.

Innen: raumseitige Abdichtung aller Montagefugen luftundurchlässig, Verwendung zwischen Elementrahmen und Baukörper von vierseitig umlaufenden Dichtfolien, überputzbar. Bei Fassaden und Türelementen ist die untere Abdichtung in jedem Fall bitumenverträglich auszuführen. Eine sichere Verklebung mit bauseitigen Bitumenabdichtungen ist zu gewährleisten.

Außen: äußere Abdichtung der Montagefugen ist wetterfest auszuführen, Verwendung von dreiseitig umlaufenden Dichtfolien, schlagregendicht und UV- beständig bzw. dreiseitig komprimierte, schlagregendichte Kompribänder (UV- beständig). Bei Fassaden und Türelementen ist die untere Abdichtung in jedem Fall bitumenverträglich auszuführen. Eine sichere Verklebung mit bauseitigen Bitumenabdichtungen ist zu gewährleisten.

Feuchtigkeitsschutz:
Zur Vermeidung von Schimmelpilzbildung muss der Faktor für den raumseitigen Wärmeübergangswiderstand f RSi >/= 0,70 sein.

Sämtliche Anschlüsse an angrenzende Bauteile sind in die Einheitspreise einzukalkulieren.
Die Anschlüsse müssen den bauphysikalischen Anforderungen gerecht werden. Das heißt, Anforderungen aus Wärmeschutz, Feuchteschutz, Schallschutz und Fugenbewegung sind zu berücksichtigen.

*Hinweis: Verankerung Tür- und Fensterelemente*
Die Verankerung der Fensterelemente hat gemäß DIN 18360 und den örtlichen Gegebenheiten statisch ausreichend zu erfolgen.

Die Befestigung des Blendrahmens erfolgt - mit für den jeweiligen Einbaufall geeigneten Dübeln - am Baukörper.

Der Abstand der Verankerungsstellen darf 800 mm nicht überschreiten.
Elemente mit speziellen Anforderungenan die Verankerung sind entsprechend ihrer jeweiligen Ausprägung und der Anforderung aus der Norm oder des Prüfzeugnisses auszuführen.
Jede Seite muss an mindestens zwei Stellen statisch ausreichend mit dem Bauwerk verankert werden.

Alle Bauteile der Elementebefestigung müssen so ausgebildet sein, dass sie die auf die Fassade einwirkenden Kräfte sicher aufnehmen und auf das Tragwerk des Baukörpers übertragen.
Die Verankerungen der Aluminium-Elemente sind so auszuführen, dass Bewegungen des Baukörpers und die der Bauelemente aufgenommen werden können, ohne dass hieraus Belastungen auf die Aluminium-Konstruktion übertragen werden.
Die Montage der Aluminium-Bauelemente muss flucht- und lotrecht erfolgen. Die horizontalen Einbauebenen sind nach den Meterrissen einzumessen, die in jedem Geschoss 1x bauseits angebracht werden.

Alle zur Montage erforderlichen Befestigungsmittel sind in die Einheitspreise mit einzukalkulieren.
Befestigungs- und Verbindungsmittel - wie Schrauben, Bolzen und Dübel - müssen entsprechend dem jeweiligen Verwendungszweck und gemäß den Anforderungen ausgewählt werden. Die Befestigung der Konsolen am Baukörper erfolgt mittels Schrauben aus Edelstahl und bauaufsichtlich zugelassenen Dübeln.
Sämtliche Befestigungsteile, die der Witterung ausgesetzt sind bzw. in hinterlüfteten Bereichen liegen, sind aus Edelstahl zu fertigen.

Leibungs-/ Wandmontage
Die Aluminiumfenster sind in Stahlbeton-Außenwänden zu montieren.

Montagelage: alle Fenster einer Fensterachse (bis zu 4 Fenster) sind vertikal lotrecht exakt übereinander einzubauen. Alle Fenster einer Ebene in einer Fassadenabwicklung sind horizontal in einheitlicher Höhe zu montieren. Zur Vermessung siehe Allgemeine Vorbemerkungen Abschnitt 0.2.

Fugenbreite Planung: seitlich, unten, oben i.M. 15mm

Fugenfüllung: vorzugsweise 3D Dichtungsband

Für Fenster ist raumseitig die Basiskonstruktion für den Anschluss einer Fensterbank vorzurichten.
Außen wird bauseits eine Aluminium-Fensterbank mit seitlichen Aufkantungen durch das Gewerk WDVS angebracht.

Nach der Fenstermontage wird auf der Außenseite bauseits ein Wärmedämmverbundsystem aufgebracht. Das Blendrahmenprofil muss 4-seitig eine außenseitige Überdämmung von 5cm ermöglichen, bei Verbleiben von der geforderten Restansichtsbreite des Profils. Die Außensohlbank wird ebenfalls bauseits eingeordnet. Dafür ist bei Fenstern durch den AN ein Bankprofil einzuordnen. Das Fensterelement wird außen leicht zurücksitzend stumpf in die Stahlbetonwandöffnung eingebaut (Leibungsmontage ohne Anschlag, Montage soweit möglich außenbündig). Der Bereich zwischen Blendrahmen und Baukörper ist vollflächig mit Wärmedämmung zu verfüllen.

*Hinweis: Abdichtungen im Anschluss zum Baukörper*
Abdichtung zum Baukörper
Erforderliche Dichtungsprofile sind aus EPDM einzusetzen. Sie müssen in Beschaffenheit, Abmessung und Gestaltung dem vorgesehenen Verwendungszweck entsprechen. Ihre elastischen Eigenschaften müssen im vorkommenden Temperaturbereich den Anforderungen genügen.

Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.

Bei Abdichtung der Bauteile zum Baukörper mit Bauabdichtungsfolien ist die Auswahl nach deren Eigenschaften, geringe bzw. hohe Dampfdurchlässigkeit, entsprechend den jeweiligen Anforderungen vorzunehmen. Wird die Bauabdichtungsfolie verklebt, so müssen die Klebeflächen frei von Verunreinigungen und Fremdstoffen sein. Die Angaben des Herstellers sind zu beachten.

Die Ausführung der unteren Abdichtung der Elemente am Bodenanschluss hat entsprechend den jeweiligen Anforderungen gemäß DIN 18195 und DIN 18533-1 unter Gelände gegen Bodenfeuchte und  nichtdrückendes Wasser (Wassereinwirkungsklasse W1.1-E gemäß DIN 18533-1) und gegen Spritzwasser an Wandsockeln erdberührter Wände (Wassereinwirkungsklasse W4-E gemäß DIN 18533-1) bis in eine Höhe von 30cm über geplanter Oberkante Gelände zu erfolgen. Diese Abdichtungsmaßnahmen sind bei der jeweiligen Tür- und Fassadenelementposition vollumfänglich mit einzukalkulieren.
Die Abdichtung der Öffnungselemente gegen Feuchte gemäß DIN 18533-1 ist lückenlos, dicht und baustoffverträglich an die bauseitigen Gebäude-Vertikal- und Horizontalabdichtungen anzuschließen. Das sind bituminöse Bahnen- und Dickbeschichtungsabdichtungssysteme. Die Abdichtungsfolien des Auftragnehmers Aluminiumfenster/ Außentüren/ PR-Fassaden an den Öffnungselementen sind im erdberührten Bereich durch den AN mit davor eingebauten, in elementfarben pulverbeschichteten Aluminiumblechen gegen Beschädigungen zu schützen. Diese Bleche sind an den Öffnungselementen durch den AN sicher zu verwahren.

Feuchtigkeitsschutz
Bei der Wärmedämmung eines Bauteils ist stets darauf zu achten, dass die dampfdichten Materialien auf der warmen Seite und die dampfdurchlässigen auf der kalten Seite angebracht werden. Baukörperanschlüsse sind fachgerecht abzudichten.

Die Abdichtung der Fenster-, Tür- und Fassadenelemente zum Baukörper ist mit Bauabdichtungsfolien bzw. abgekanteten Blechprofilen einschl. geeigneter dauerelastischer Versiegelungen inkl. Vorfüller zu angrenzenden Bauteilen herzustellen.
Lage und Anordnung von Dampfsperren und Folien müssen wärme- und feuchttechnischen Erfordernissen entsprechen.

Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmel- pilzbildung im Bereich von Wärmebrücken sind gemäß DIN 4108 einzuhalten. Soweit die Anschlussausbildungen entsprechend dem Beiblatt 2 zur DIN 4108 ausgeführt werden, ist kein gesonderter Nachweis erforderlich. Für alle abweichenden Konstruktionen müssen die Mindestanforderungen nachgewiesen werden.

Die bauphysikalischen Einwirkungen durch das Raumklima und das Außenklima sind zu berücksichtigen. Die Anschlüsse zum Baukörper müssen den Anforderungen aus Wärme-, Schall- und Feuchteschutz gerecht werden.
Die Anforderungen an die Anschlussfugenausbildung sind gemäß DIN 4108-7, DIN 4109 sowie DIN 18355 einzuhalten.
Für nähere Informationen wird der Leitfaden zur Montage der RAL-Gütegemeinschaften Fenster und Haustüren, Frankfurt a. M. empfohlen.

Die Anschlussfugenabdichtung vom Baukörper zum Element zur kalten Außenseite, sowie zur warmen Innenseite ist entsprechend der Anforderungen aus dem Wärmeschutznachweis gemäß Gebäudeenergiegesetz (GEG) für Bauanschlüsse auszuführen.

Sollten bedingt durch den Verwendungsort oder Art der Bauteile ein andere Funktion hinsichtlich der Beschaffenheit und Ausführung der Folien gefordert sein, wird dieses gesondert beschrieben.
Sollten Überlappungsbereiche zu angrenzenden Gewerken (z.B. der Bauwerksabdichtung) bestehen, so ist dieser Punkt mit der Bauleitung abzustimmen.

*Hinweis: 1.8 Bieterangaben*
System 1 Aluminium Fenster-System mit integriertem Blendschutz:

Angebotener Hersteller Aluminium Fenster-System mit integriertem Blendschutz: '.........................................................'

Angebotenes Fabrikat  Aluminium Fenster-System mit integriertem Blendschutz: '.........................................................'

Fenstergriffe:

Alle  Fenstergriffe müssen aus einer Produktserie kommen.

Angebotener Hersteller: '.........................................................'

Angebotenes Fabrikat:: '.........................................................'

### Bereich 1 Sporthalle

#### Abschnitt 1.1 Fensterelemente, integrierter Blendschutz

**1.1.10 Außenfenster, Aluminium, 4-tlg., festverglast, 4.760*2.500 mm, Typ B 1; SSK3, SSV**
*** gemäß Ausführungsbeschreibung 1
Hochwärmegedämmtes Alu-Fenstersystem
mit 75 mm Grundbautiefe

gemäß Ausführungsbeschreibung 1
Fensterelement liefern und fachgerecht montieren

Einbau gemäß Prinzipdarstellung Plan Nr. 4511

mit folgenden Abmaßen (bis zu):
Rohbauöffnung Breite: 4.760 mm
Rohbauöffnung Höhe:  2.500 mm
Blendrahmen mit 3 Zwischenpfosten, gleiche Feldgrößen, Rahmenverbreiterung oben 30 mm, komplett festverglast

Schallschutzklasse  3

Wärmeschutz Uw  >=1,0 W/(m2K)

Verglasung Glastyp  GT5
Beschlag  BF-

Anschlüsse gemäß ZTV 1.7
Montageebene in Rohbauebene außen bündig

Elementtyp: B 1
Fensternummer:
AF B 020-1
AF B 020-2
AF B 021-1
AF B 021-2
AF B 021-3
AF B 021-4
AF B 023
Menge: 7,000 St

**1.1.20 Außenfenster, Aluminium, 4-tlg., 1 Flügel Dreh-Kipp, 3 Felder festverglast, 4.760*1.950 mm, Typ B 2, SSK3, SSV**
*** gemäß Ausführungsbeschreibung 1
Hochwärmegedämmtes Alu-Fenstersystem
mit 75 mm Grundbautiefe

gemäß Ausführungsbeschreibung 1
Fensterelement liefern und fachgerecht montieren

Einbau gemäß Prinzipdarstellung Plan Nr. 4511

mit folgenden Abmaßen (bis zu):
Rohbauöffnung Breite: 4.760 mm
Rohbauöffnung Höhe:  1.950 mm
Blendrahmen mit 3 Zwischenpfosten, 1 Dreh-Kipp-Flügel, 3 Felder festverglast, gleiche Feldgrößen

Schallschutzklasse  3

Wärmeschutz Uw  >=1,0 W/(m2K)

Verglasung Glastyp  GT2
Beschlag  BF1

Anschlüsse gemäß ZTV 1.7
Montageebene in Rohbauebene außen bündig

Elementtyp: B 2
Fensternummer: AF B 102
Menge: 1,000 St

**1.1.30 Außenfenster, Aluminium, 4-tlg., 1 Drehfl, 1 Kippfl, 2 Felder festverglast, 4.760*1.950 mm, Typ B 3, SSK3, SSV**
*** gemäß Ausführungsbeschreibung 1
Hochwärmegedämmtes Alu-Fenstersystem
mit 75 mm Grundbautiefe

gemäß Ausführungsbeschreibung 1
Fensterelement liefern und fachgerecht montieren

Einbau gemäß Prinzipdarstellung Plan Nr. 4511

mit folgenden Abmaßen (bis zu):
Rohbauöffnung Breite: 4.760 mm
Rohbauöffnung Höhe:  1.950 mm
Blendrahmen mit 3 Zwischenpfosten, 1 Drehflügel, 1 Kippflügel, 2 Felder festverglast, gleiche Feldgrößen

Schallschutzklasse  3

Wärmeschutz Uw  >=1,0 W/(m2K)

Verglasung Glastyp  GT2
Beschlag  BF2, BF3
umfasst Antrieb und komplette Beschlaggruppe

Anschlüsse gemäß ZTV 1.7
Montageebene in Rohbauebene außen bündig

Elementtyp: B 3
Fensternummer: AF B1 T2
Menge: 1,000 St

**1.1.40 Außenfenster, Aluminium, 5-tlg., 1 Drehfl, 1 Kippfl, 3 Felder festverglast, 6.100*1.950 mm, Typ B 4, SSK3, SSV**
*** gemäß Ausführungsbeschreibung 1
Hochwärmegedämmtes Alu-Fenstersystem
mit 75 mm Grundbautiefe

gemäß Ausführungsbeschreibung 1
Fensterelement liefern und fachgerecht montieren

Einbau gemäß Prinzipdarstellung Plan Nr. 4511

mit folgenden Abmaßen (bis zu):
Rohbauöffnung Breite: 6.100 mm
Rohbauöffnung Höhe:  1.950 mm
Blendrahmen mit 4 Zwischenpfosten, 1 Drehflügel, 1 Kippflügel, 3 Felder festverglast, gleiche Feldgrößen

Schallschutzklasse  3

Wärmeschutz Uw  >=1,0 W/(m2K)

Verglasung Glastyp  GT2
Beschlag  BF2, BF3
umfasst Antrieb und komplette Beschlaggruppe

Anschlüsse gemäß ZTV 1.7
Montageebene in Rohbauebene außen bündig

Elementtyp: B 4
Fensternummer: AF B1 T1
Menge: 1,000 St

#### Abschnitt 1.2 Zubehör

**1.2.10 Magnetschalter-Set, Fenster**
Zulage für Ausführung der Fensterelemente mit einem Magnetschalter-Set

Magnetschalter-Set zur elektronischen Öffnungs- und Verschlussüberwachung von Aluminiumrahmenfenstern.
Magnetschalter-Set abgestimmt auf das angebotene Fensterprofil in Verbindung mit den angebotenen Beschlägen.

Bestehend aus:
Magnetschalter
6,00m Anschlussleitung, Typ LIYY 4 x 0,14mm² halogenfrei
Dauermagnet

Besonderheiten:
Fremdfeldkontakt am Leitungsende erkennbar
besonders abriebfeste Leitung

VdS-Zulassungen:
kombinierte Öffnungs- und Verschlussüberwachung Klasse C

Abrechnung pro St.
Menge: 2,000 St

**1.2.20 Verleistung Aluminium-Winkelprofil**
Verleistung Wandanschluss Tür- oder Fensterelemente mit Alu-Winkelprofil

Wandanschluss seitlich und oben mit Aluminium-Winkelprofilen ca. 20/30 mm,
Verleistung beidseitig (Band- und Bandgegenseite),
Winkelprofile in Tür- bzw. Fensterfarbe (pulverbeschichtet),
Befestigung geklebt auf Blendrahmenprofil

soweit nicht in den Leistungsbeschreibungen der Elemente bereits enthalten!

Einbauort: alle Sturzanschlüsse
Menge: 49,000 m

**1.2.30 Fenstergriff abschließbar, als Zulage**
Fenstergriff wie in Positionen beschrieben BF1, BF2, jedoch abschließbar, als Zulage zu Fensterposition
Menge: 2,000 St

**1.2.40 integriertes Blendschutzrollo, textil, motorischer Antrieb, Elementgröße 1.150 x 2.500 mm**
*** gemäß Ausführungsbeschreibung 1
Blendschutzrollo komplett gemäß Ausführungsbeschreibung 1.2, bestehend aus Rollo-Kassette mit Motor (SMI-Schnittstelle) anschlussfertig  und seitlichen Führungsprofilen zum Einbau in Fensterflügel oder Festverglasung an Stelle der Glashalteleisten, inklusive Textilbehang und Abschlussprofil.
Einschließlich Netzteil und nicht sichtbarer Verkabelung innerhalb des Elementblendrahmens und zum Netzteil in der Unterhangdecke bis zur bauseitigen Übergabedose, Entfernung bis 5 m;
Einschließlich verdeckt liegendem Kabelübergang im Flügelfalz;
Alle sichtbaren Metallteile pulverbeschichtet wie Fenster,

Größe festverglastes Fensterfeld bzw. Fensterflügel
Abmessungen b/h ca.: 1.150 mm x 2.500 mm
Menge: 28,000 St

**1.2.50 integriertes Blendschutzrollo, textil, motorischer Antrieb, Elementgröße 1.150 x 1.950 mm**
*** wie Position 1.2.40
integriertes Blendschutzrollo wie genannte Bezugsposition, jedoch

Größe Fensterflügel
Abmessungen b/h ca.: 1.590 mm x 1.950 mm
Menge: 8,000 St

**1.2.60 integriertes Blendschutzrollo, textil, motorischer Antrieb, Elementgröße 1.220 x 1.950 mm**
*** wie Position 1.2.40
integriertes Blendschutzrollo wie genannte Bezugsposition, jedoch

Größe Fensterflügel
Abmessungen b/h ca.: 1.590 mm x 1.950 mm
Menge: 5,000 St

**1.2.70 Motorsteuergerät 24V**
KNX-Motorsteuergerät zur Ansteuerung von 24V-Sonnenschutzantrieben mit einer SMI-Schnittstelle.
automatische SMI-Antriebserkennung;
4 Stränge für insgesamt 16 SMI-Antriebe;
4 Eingänge zum Anschluss von Tastern.
im System passend zu den fensterintegrierten Blendschutzrollos aus Vorpos.,
Binäreingang für KNX-Befehl oder direkt für Lokaltaster,
Rückmeldung von Zuständen über KNX, Unterscheidung zwischen Lokal- und Zentralbefehlen.
Montage im Unterdeckenraum entsprechend der Raumgruppen.
Menge: 4,000 St

**1.2.80 Doppelwippschalter für Blendschutz**
Doppelwippschalter für UP-Montage in 68 mm-Dose,
als Schalter für Blendschutzrollos, passend zum Schaltersystem der allgemeinen Elektroinstallation (marktübliches Markenfabrikat), mit Prägung/ Aufdruck  Pfeil auf/ ab
Menge: 7,000 St

**1.2.90 komplette Verkabelung Blendschutzanlage**
Komplette Unterputz-Kabelinstallation der Blendschutzanlagen in folgenden Räumen:
B022, B023, B1T1, B102  - 4 Gruppen mit 13 Anlagen, 1 Steuergerät, 3 Wippschaltern in 2 Geschossen;
B021 - 5 Gruppen mit 20 Anlagen, 2 Steuergeräten, 2 Wippschaltern im Erdgeschoss;
B020, B1T2 - 2 Gruppen mit 8 Anlagen, 1 Steuergerät und 2 Wippschaltern in 2 Geschossen;
horizontale Kabelführung im Deckenraum über Unterhangdecken, vertikale Kabelführung in Wandschlitzen in Massivwänden, ca. 400 m Kabel verlegen und anschließen.
Baunebenleistungen in gesonderter Position.
Menge: 1,000 St

**1.2.100 Baunebenleistungen Schlitz- und Bohrarbeiten in Massivwänden**
Erforderliche Bauleistungen zur Installation der Blendschutzanlagen, umfassen ca. 70 m Kabelschlitze in Stahlbeton oder Mauerwerkswänden, Unterputzdosen für alle Schalter, Bohrungen in Stahlbetondecken für Kabeldurchführungen in zweigeschossigen Treppenräumen,  flächengleicher Verschluss der Kabelschlitze.
Menge: 1,000 St

#### Abschnitt 1.3 Werkplanung

**1.3.10 Werkplanung - Konstruktions-/Werkstattzeichnung - statische Nachweise**
*** Pauschalposition
Werkplanung - Konstruktions- und Werkstattzeichnung sowie statische Nachweise für die vorstehend beschriebenen Konstruktionen der Fenster im Teilobjekt 2 - Sporthalle

Die Werkplanung ist dem Auftraggeber bzw. seiner beauftragten Planer digital in den Dateiformaten PDF und DWG zu übergeben.
Die Werkplanung wird vor Fertigungsbeginn vom Auftraggeber bzw. seiner beauftragten Planer zur Ausführung freigegeben.
Die Freigabe erfolgt als digitale Zusendung im Format PDF.
Mit der Dokumentation (s.a. Allgemeine Vorbemerkungen) ist die abgestimmte, freigegebene Werkplanung in Papierform zu übergeben.

Im Einzelnen sind in der Werkplanung elementweise folgende technische, statische und bauphysikalische Parameter darzustellen:

- Elementnummer (Fenster-/Türnummer aus der
  Ausführungsplanung des Auftraggebers)
- Drehrichtung der Öffnungsflügel
- Abmaße des Elements, Profilmaße
- lichte Öffnungsweiten der Elemente
- Verglasungsart (Glasfarbe, g-Wert, Ug-Wert, Glasstärken,
  Sicherheitsgläser VSG/ESG)
- Beschlageinordnung (Art und Lage)
- Farbe der Elementprofile (innen und außen)
- Anschlüsse an das Bauwerk (horizontal/vertikal, einschließlich
  Schwelle)
- Rahmenverbreiterungen
- Abdichtungseinordnung
- Montage Befestigungselement
- weitere technische Ausstattung (Antriebe, Schließer)
- Elektrokomponenten (Kontakte, E-Türöffner etc.)
- Verkabelungsplanung für Elektrokomponenten
- Ucw- / Uw-/ Ud-Wert-Berechnung des Elements
- Prüfzeugnis zum Nachweis des Glasaufbaus
- Schalldämmwert des Fassaden-/Türelements (Rw,P) per
  Prüfzeugnis
- statischer Nachweis der Rahmenelemente und Profile in
  prüffähiger Form
- Glasbemessung und statischer Nachweis der Verglasungen
  gemäß DIN 18008
- Zulassungsbescheinigung der Elemente gemäß DIN 18095
  und DIN 4102

Mit der Fertigung kann erst nach Freigabe der Werkplanung begonnen werden.
Menge: 1,000 psch

#### Abschnitt 1.4 Sonstige Leistungen

**1.4.10 Stahlteile, eben u. verschweißt, verzinkt**
Ebene und verschweißte Stahlteile, ein- und mehrteilig,
(wenn nicht in Grundposition enthalten)

Profile nach Angabe Statik bzw. den Festlegungen aus
besonderen Anforderungen vor Ort

als Verbindungs- und Anschlussteile einschl. aller
erforderlicher Bohrungen, Schweißnähte und Verbindungen.
Abrechnung nach DIN 18335; Konstruktionsglieder: Anschlussbleche, Winkelstahl, Profilstahl, Hohlprofile u. ä.

Stahlsorte Profile  DIN EN 10027-1 S 235 JR (St 37-2)
inkl. Feuerverzinkung nach DIN EN ISO 1461
Menge: 10,000 kg

**1.4.20 Stahlteile, eben u. verschweißt, Edelstahl**
Ebene und verschweißte Stahlteile, ein- und mehrteilig,
(wenn nicht in Grundposition enthalten)

Profile nach Angabe Statik bzw. den Festlegungen aus
besonderen Anforderungen vor Ort

als Verbindungs- und Anschlussteile einschl. aller
erforderlicher Bohrungen, Schweißnähte und Verbindungen.
Abrechnung nach DIN 18335; Konstruktionsglieder: Anschlussbleche, Winkelstahl u. ä.
aus Edelstahl
Werkstoffnummer 1.4401
Menge: 5,000 kg

**1.4.30 Dämmung Hohlräume, verdeckte Bereiche hinter Fassaden etc.**
Wärmedämmschicht aus mineralischem Faserdämmstoff
DIN 18165-1, ein- oder mehrlagig, dicht stoßen,
Wärmeleitfähigkeitsgruppe 040, Baustoffklasse A,
liefern und im Bereich verdeckter Hohlräume hinter Außenfassaden vollflächig ausgefüllt, verlegen.

Dämmdicke 10-16 cm
Abrechnung nach m³
Menge: 2,000 m³

**1.4.40 Witterungsschutz Bauwerksöffnungen**
Behelfsmäßige Schutzvorrichtung als Witterungsschutz an
unverglasten Öffnungen mit Bespannung aus verstärkter Kunststoff-Folie, mind. 2 mm stark, incl. zusätzlicher Hölzer im Abstand von 1,50 bis 2,00 m bzw. bei Folienstößen.
Einzelgrößen: 0,5 m2 bis ca. 5 m2
Abrechnung nach m2 geschützter Öffnungsfläche

inkl. rückstandsfreiem Abbau und Entsorgung der Folie bei Einglasung
Ausführung nur nach gesonderter Festlegung durch die Bauleitung.
Menge: 20,000 m²

**1.4.50 Elementeschutz mit Schaumfolie**
Elementeschutz mit Schaumfolie in stark frequentierten Bereichen als zusätzlicher Schutz oder nach Abnahme der Leistung auf besondere Anforderung herstellen:
PE-Schaumfolie 5 mm stark, vollflächig auf den Alu-Glaselementen mit geeignetem Klebeband (beschichtungsverträglich und rückstandsfrei entfernbar) fixieren, 2 Monate vorhalten und anschließend entfernen und entsorgen
auf besondere Anforderung durch die Bauüberwachung
Ausführung in zusammenhängenden Teilflächen größer 3 m2,
an Öffnungskanten Schutz unterbrechen
Menge: 20,000 m²

**1.4.60 Einsatz OSB-Platte als Notverglasung, für Einbau Lüfter**
Einsatz einer OSB-Platte als Notverglasung in Fenster oder
Festverglasungen,
Einzelgröße bis 2 m2, Plattenstärke min. 21 mm
und Herstellen eines runden Ausschnittes für den Einbau eines
Lüfters, Durchmesser bis 40 cm:
• echte Verglasung ausbauen und beim AN einlagern
• OSB-Platte passgenau zuschneiden und an Stelle der
  Glasscheibe einsetzen, mit Glasleisten oder Deckschalen
  sicher befestigen
• Lüfterausschnitt nach Angaben der Bauüberwachung
  herstellen

Notverglasung bis zu 3 Monate vorhalten, auf Anforderung zurückbauen und echte Verglasung wieder fachgerecht einsetzen

(Lüfter soll zur Bautrocknung in der Ausbauphase eingesetzt werden, wird vom Gewerk HLS geliefert und eingebaut.)
Menge: 2,000 St

### Bereich 2 Wartungsleistung

*Hinweis: Leistungsumfang Wartung*
1. Allgemeine Angaben

Inhalt der Leistungsbeschreibung Wartung ist die Inspektion, Wartung und Pflege von Fenstern aus Aluminium sowie außenliegende motorisch betriebene Sonnenschutzanlagen..

Die Leistungen beziehen sich auf eine einmalige jährliche Wartung ab dem Jahr der vertraglichen Abnahme im Zeitraum der vertraglichen Gewährleistung.
Weitere Wartungsintervalle nach Ablauf der Gewährleistungsfrist werden ggf. separat ausgeschrieben
und sind nicht Bestandteil dieses Leistungsverzeichnisses.

Instandsetzungsarbeiten und Reparaturen, die für die Funktion und Sicherheit erforderlich sind, sind ohne ausdrückliche Auftragserteilung des Auftraggebers durch den Auftragnehmer sofort auszuführen.
Die Abrechnung erfolgt nach den vereinbarten und erfassten Stundensätzen und separat erfasstem Materialaufwand.

Sonstiger Materialaufwand, der für die Wartung erforderlich ist, ist in die Einheitspreise einzukalkulieren.

Größere Reparaturen, die einen umfangreicheren Zeitaufwand erwarten lassen, sind nicht Inhalt dieses Leistungsverzeichnisses. Diese sind dem Auftraggeber nach Abschluss der Wartung unverzüglich mitzuteilen.

Alle Arbeiten sind darauf abzustellen, dass keine Schädigungen an der Bausubstanz und der Einrichtung erfolgen. Die fertigen Oberflächen sind vom Auftragnehmer gegen Beschädigung wirkungsvoll zu schützen. Gerüste und Leitern sind vom Auftragnehmer vorzuhalten. Aufwendungen und Vorhaltekosten hierfür sind in die Einheitspreise einzurechnen und mit diesen
abgegolten.

Gerüste und Leitern dürfen nur mit geeigneten Rollen bzw. mit geschützten Füßen verwendet werden. Der Bereich der Leistungsausführung ist mit foliekaschierten Vließbahnen auszulegen. Das Aufstellen auf die inneren und äußeren Fensterbänke ist verboten.

Das Grundstück des Objektes kann mit Fahrzeugen befahren werden.
Auf dem Schulgrundstück muss grundsätzlich mit Aufenthalt von Personen gerechnet werden. Das Fahrverhalten ist darauf einzustellen. Eine Anlieferung der Arbeitsmaterialien ist in jedem Fall möglich.

Für das dauerhafte Parken während der Ausführung der Arbeiten muss sich der Auftragnehmer die Erlaubnis beim
Auftraggeber einholen. Ein Verstellen bzw. Einschränken von Rettungswegen ist nicht zulässig. Zufahrten und Eingänge sind freizuhalten.

An- und Abfahrten werden nicht gesondert vergütet und sind in die Einheitspreise einzukalkulieren. Ausgenommen sind zusätzliche Anfahrten abweichend vom regulären Wartungsintervall.

2. Angaben zu den Fenstern/ Antrieben und sonstigen Anlagen, Dokumentation

In den Positionen werden die Fenster mit Größen der Fensterelemente und deren Flügelzahlen aufgeführt. Zur Leistungsausführung und Abrechnung führt der AN eine Fensterliste, in welcher die Fenster geordnet nach Geschoss und Raum aufgelistet sind. Die Leistungen zur Inspektion, Wartung und Pflege sind in dieser Liste einzutragen.
Für Blendschutzrollos, motorische Antriebe und außenliegenden Sonnenschutz gilt das analog. Für NRA-Anlagen und andere prüfpflichtige Anlagen werden Prüfbücher geführt.
Diese Dokumentation ist gleichzeitig auch die Abrechnungsgrundlage.
Festgestellte Schäden, die über die Wartung hinausgehen, sind dort ebenfalls einzutragen.
Werden bei der Inspektion, Wartung und Pflege Widersprüche zum tatsächlichen Bestand festgestellt, sind diese dem Auftraggeber umgehend mitzuteilen.

3. Zeitraum für die Ausführung

Die Wartungsarbeiten können nur in der schulfreien Zeit durchgeführt werden, da sonst der Betrieb der Schule zu stark beeinträchtigt wird. Die Ausführung erfolgt einmal jährlich.
Der Zutritt zum Gebäude ist nach Anmeldung bei dem
Objektverwalter in der Zeit von 7 Uhr bis 15 möglich.
Abweichende Zeiten sind zu separat zu vereinbaren. Den Weisungen des Hausmeisters und der Schulleitung ist Folge zu leisten.

4. Leistungsinhalt

Folgende Bauteile und Funktionen sind im nachfolgend
beschriebenem Umfang zu warten.
Darüber hinausgehende Leistungen sind Instandhaltungen
und Reparaturen.

4.1 Bauteile

Antriebe
Bewegungssensoren
Schalter, Taster
Griffe, Drücker, Oliven
Ecklager
Scherenlager
Schließmechanismus (innere Mechanik des Beschlages)
Schließteile, Riegel, Fallen
Dichtungsprofile
Scheiben
Klotzung
Glasabdichtung
Glashalteleisten
Elastische Dichtprofile
Dampfdruckausgleich
Befestigung
Abdichtung
Raffstoreschienen und -seilführungen
Raffstorelamellenpakete

4.2 Funktion

Gängigkeit
Bedienbarkeit
Verschluss
Dichtschluss
Entwässerung
Lagestabilität.
Folgende Leistungen sind mit dem EP abgegolten:
Justieren
Schmieren, Fetten und Ölen
Einstellung und Einrichtung
Dichtungen von Staub und Verunreinigungen befreien
Behandlung der Dichtung mit Silikonspray

4.3 Umfang Inspektion

RWA- und andere Antriebskomponenten:
prüfen auf bauliche Veränderungen
Sichtkontrolle auf Befestigung, Beschädigung, Korrosion und Verschmutzung
Überprüfung der Betriebs- und Störungsanzeigen
Prüfung aller elektrischen und mechanischen Funktionen
Prüfung des Notbetriebs
Auslösen der RWA-Anlage

komplettes Auf- und Zufahren aller motorisch angetriebenen Fenster, Blendschutzanlagen, Sonnenschutzanlagen,
Funktionsprobe der Sicherheitseinrichtungen

Beschläge:
Griffe - Funktion prüfen
Ecklager - optische Kontrolle auf evtl. Risse und
Brüche, Kontrolle auf Abnutzung
Scherenlager - optische Kontrolle auf evtl. Risse und
Brüche, Kontrolle auf Abnutzung, Kontrolle, ob
Scherenlagerstift richtig eingeschoben ist, Anbindung
zum Zentralverschluss auf Abnutzung überprüfen
Schließmechanismus (innere Mechanik des Beschlages) -
Gängigkeit, Kopplung der einzelnen Beschlagteile auf
feste Verbindung prüfen, optische Kontrolle auf
Abnutzung und Beschädigung, Überprüfen, ob der gesamte
Beschlag noch zu schalten ist
Schließteile -optische Kontrolle auf Abnutzung und
Beschädigung

Dichtungsprofile - Planmäßige Lage, Elastizität,
Funktion, Eckverbindungen und stumpfe Stöße der
Dichtungen

Verglasung:
Scheiben - Glasschäden, Sprünge, Bruchstellen, Trübung,
Kondenswasser im Scheibenzwischenraum
Klotzung - Gängigkeit
Glasabdichtung - Risse, Ablösung des Dichtstoffes vom
Rahmen und/oder Glas, Beschichtung auf Dichtstoffen
Glashalteleisten - Befestigung
Elastische Dichtprofile - Offene Ecken, Haftung am
Rahmenfalz, Anpressdruck, Versprödung
Dampfdruckausgleich - Dampfdruckausgleichsöffnungen

Baukörperanschluss:
Befestigung - Mechanische Befestigung (Rahmen zu
Baukörper)
Abdichtung - Fester Sitzung und Abdichtung von
Fensterbänken und Leibungsverkleidungen

4.4 Umfang Wartung und Pflege
RWA- und Antriebskomponenten:
Funktionserhaltende Reinigung und Schmierung
Kontrolle und Auswechslung von Komponenten mit begrenzter Lebensdauer

Beschläge:
Ecklager - Justieren und Schmieren nach Angaben des
Beschlagherstellers
Scherenlager - Schmieren, Justieren und gängig machen
nach Angaben des Beschlagherstellers
Schließteile - Schmieren nach Angaben des
Beschlagherstellers

Dichtungsprofile - Lose Dichtungen wieder einsetzen,
beschädigte Dichtungen ermitteln, offene Verbindungen
schließen

Verglasungen:
Glasabdichtung - Beseitigung kleinerer Mängel wie
abgerissene Dichtungsfase oder Versiegelung oder
ähnliches
Elastische Dichtprofile - Offene Ecken, Haftung am
Rahmenfalz, Anpressdruck, Versprödung abdichten
Dampfdruckausgleich - Dampfdruckausgleichsöffnungen
freilegen

Die Aluminiumprofile und sind auf Beschädigungen,
Verformungen, Lösen von Eckverbindungen, Zustand der
Beschichtungen und hervorstehende Teile zu
kontrollieren. In den Einheitspreis ist das Anschleifen
von beschädigten Beschichtungen und das Ausbessern von
offenen Fugen bis 0,5mm einzurechnen.

Die Wartungskosten für eine Laufzeit von 4 Jahren gehen in die Angebotsbewertung mit ein, werden jedoch nicht mit dem Bauauftrag sondern erst später mit separatem Wartungsvertrag beauftragt..

#### Abschnitt 2.2 Wartungsleistung Sporthalle

**2.2.10 Inspektion, Wartung und Pflege Fenster 4-tlg. bis 5-tlg., B 1.250-6.250 mm, H bis 2.450 mm**
Inspektion, Wartung und Pflege von Fensterelementen;
Leistungsumfang gemäß vorstehender Beschreibung.

Gesamtleistung für alle Fensterelemente im Titel 2.1.,
Verglasung: Isolierverglasung
Elementbreite: 4.760 mm bis 6.100 mm
Elementhöhe: 1.950 mm bis 2.500 mm
Flügel:  1 bis 4 Dreh-Kipp-, Dreh- bzw. Kipp-Flügel
Einbauhöhe UK/OK:0,40 bis 1,00 m ü. OKFFB

Elemente gesamt:

5-teilig  1 Stück
4-teilig  9 Stück

Wartung Rauchabzugsanlagen und Kippantriebe (Nachtlüftung in gesonderter Position.
Der angegebene Preis gilt für einen Wartungsvorgang aller Fensterelemente (entspricht 1 St).

Ausführung jährlich innerhalb der Gewährleistung

Abrechnung 1 St/ Jahr
Menge: 4,000 St/J

**2.2.20 Inspektion, Wartung und Pflege motorisch angetriebene Sonnenschutzanlage**
Inspektion, Wartung und Pflege von innenliegenden Sonnenschutzanlagen als motorisch betriebene Blendschutzrollos;
Leistungsumfang gemäß vorstehender Beschreibung.

Gesamtleistung für alle Anlagen im Titel 2.3.,

Einbauhöhe UK/OK:0,40 bis 0,90 m/ 3,10 m ü. OKFFB

Der angegebene Preis gilt für einen Wartungsvorgang aller Blendschutzrollos

Gesamtmenge: 41St

Der angegebene Preis gilt für einen Wartungsvorgang aller Sonnenschutzanlagen (entspricht 1 St).

Ausführung jährlich innerhalb der Gewährleistung

Abrechnung 1 St/ Jahr
Menge: 4,000 St/J

#### Abschnitt 2.3 Stundenlohnarbeiten/ sonstige Leistungen

**2.3.10 Stundensatz Monteur**
Stundensatz für Reparatur und Instandhaltungsleistungen innerhalb der 4-jährgen Wartung, die umgehende und sofort erforderlich sind.

Weitere Leistungen bedürfen einer separaten Beauftragung.
Menge: 3,000 h

**2.3.20 Anfahrtpauschale**
*** Pauschalposition
Pauschale für die Anfahrt für Reparaturen und Instandhaltungsleistungen, die nach Wartung erforderlich werden und eine zusätzliche Anfahrt nach erfolgter Wartung erfordern.
innerhalb der 4-jährgen Wartung
von der Betriebsstäte des Auftragnehmers zum Gebäude
Menge: 1,000 psch
